# Balizamento e sinalização de zona protegida de peões contra o tráfego rodado

- Propriedade do ficheiro: CYPE INGENIEROS, S.A.
- Formato: FIEBDC-3/2002
- Moeda: EUR
- Custos indirectos: 3.00 %
- Despesas gerais: 13.00 %
- Lucro: 6.00 %
- IVA: 16.00 %

## Y Segurança e saúde

### YS Sinalização provisória de obras

#### YSM Sinalização de zonas de trabalho

**YSM030** Ud Balizamento e sinalização de zona protegida de peões contra o tráfego rodado, composto por 5 cercas amovíveis de 3,50x2,00 m, formadas por painel de malha electrossoldada de 200x100 mm de espaçamento da malha e postes verticais de 40 mm de diâmetro, acabamento galvanizado, colocados sobre bases pré-fabricadas de betão, com malha de ocultação colocada sobre a cerca, 1 sinal provisório de obra de chapa de aço galvanizado, de perigo, triangular, L=70 cm, com retro-reflexão nível 1 (E.G.), com cavalete portátil de aço galvanizado, 1 sinal provisório de obra de chapa de aço galvanizado, de regulamentação, circular, Ø=60 cm, com retro-reflexão nível 1 (E.G.), com cavalete portátil de aço galvanizado, e 6 balizas luminosas intermitentes para sinalização, de cor âmbar, com lâmpada Led. Amortizáveis as cercas em 5 utilizações, as bases em 5 utilizações, o sinal triangular em 5 utilizações e o cavalete em 5 utilizações, o sinal circular em 5 utilizações e o cavalete em 5 utilizações, e as balizas em 10 utilizações.
Inclui: Montagem das cercas. Colocação da rede. Montagem dos sinais. Montagem e verificação das balizas. Desmontagem posterior. Transporte até ao local de armazenamento ou remoção para contentor.

| Código | Un | Descrição | Rendimento | Preço | Importância |
|---|---|---|---|---|---|
| mt50spv020 | Ud | Cerca amovível de 3,50x2,00 m, formada por painel de malha electrossoldada com dobras de reforço, de 200x100 mm de espaçamento da malha, com arames horizontais de 5 mm de diâmetro e verticais de 4 mm de diâmetro, soldados nos extremos a postes verticais de 40 mm de diâmetro, acabamento galvanizado, para delimitação provisória de zona de obras, incluindo argolas para união de postes. (material) | 1.000 | 30.75 | 30.75 |
| mt50spv025 | Ud | Base pré-fabricada de betão, de 65x24x12 cm, com 8 orifícios, reforçada com varões de aço, para suporte de cerca amovível. (material) | 1.200 | 4.80 | 5.76 |
| mt50spr050 | m² | Rede de malha apertada de polietileno de alta densidade, com tratamento ultravioleta, cor verde, 60% de percentagem de corta-vento, com orifícios de 20 em 20 cm em todo o perímetro para a sua inserção nos módulos dos andaimes. (material) | 35.000 | 0.44 | 15.40 |
| mt50les010ba | Ud | Sinal provisório de obra de chapa de aço galvanizado, de perigo, triangular, L=70 cm, com retro-reflexão nível 1 (E.G.), segundo o Decreto Regulamentar n.º 22-A/98. (material) | 0.200 | 32.33 | 6.47 |
| mt50les050a | Ud | Cavalete portátil de aço galvanizado, para sinal provisório de obra. (material) | 0.200 | 7.90 | 1.58 |
| mt50les010ja | Ud | Sinal provisório de obra de chapa de aço galvanizado, de regulamentação, circular, Ø=60 cm, com retro-reflexão nível 1 (E.G.), segundo o Decreto Regulamentar n.º 22-A/98. (material) | 0.200 | 33.39 | 6.68 |
| mt50les050a | Ud | Cavalete portátil de aço galvanizado, para sinal provisório de obra. | 0.200 | 7.90 | 1.58 |
| mt50bal040b | Ud | Baliza luminosa intermitente para sinalização, de cor âmbar, com lâmpada Led e encaixe metálico para suporte. (material) | 0.600 | 17.50 | 10.50 |
| mt50bal041a | Ud | Pilha de 6V tipo 4R25 standard. (material) | 12.000 | 4.50 | 54.00 |
| mo018 | h | Oficial de 1ª construção. (mão de obra) | 1.771 | 16.08 | 28.48 |
| mo104 | h | Operário não qualificado construção. (mão de obra) | 4.453 | 14.63 | 65.15 |
| % | % | Custos directos complementares | 2 % | 226.35 | 4.53 |
|  |  | Custos directos |  |  | 230.88 |
