# Demolição de pavimento exterior de lajetas de pedra natural, através de retroescavadora com martelo demolidor, e carga mecânica para camião ou contentor

- Propriedade do ficheiro: CYPE INGENIEROS, S.A.
- Formato: FIEBDC-3/2002
- Moeda: EUR
- Custos indirectos: 3.00 %
- IVA: 23.00 %

**DMX070** m² Demolição de pavimento exterior de lajetas de pedra natural, através de retroescavadora com martelo demolidor, e carga mecânica para camião ou contentor.
Demolição de pavimento exterior de lajetas de pedra natural, através de retroescavadora com martelo demolidor, e carga mecânica para camião ou contentor.
Inclui: Demolição do elemento. Fragmentação do entulho em peças manejáveis. Remoção e acumulação de entulho. Limpeza dos restos da obra. Carga mecânica de entulho para camião ou contentor.
Critério de medição de projecto: Superfície medida segundo documentação gráfica de Projecto.
Critério de medição de obra: Medir-se-á a superfície realmente demolida segundo especificações de Projecto.
Critérios considerados na determinação do preço da unidade de obra: O preço inclui a picagem do material de fixação, mas não inclui a demolição da base suporte.

| Código | Un | Descrição | Rendimento | Preço | Importância |
|---|---|---|---|---|---|
| mq01exn050c | h | Retroescavadora sobre pneus, de 85 kW, com martelo demolidor. (equipamento) | 0.020 | 65.00 | 1.30 |
| mq01ret010 | h | Miniretroescavadora sobre pneus de 15 kW. (equipamento) | 0.009 | 40.95 | 0.37 |
| mo113 | h | Operário não qualificado construção. (mão de obra) | 0.021 | 17.83 | 0.37 |
| % | % | Custos directos complementares | 2 % | 2.04 | 0.04 |
|  |  | Custos directos |  |  | 2.08 |
