# Desmontagem de divisória separadora opaca constituída por painéis de alumínio

- Propriedade do ficheiro: CYPE INGENIEROS, S.A.
- Formato: FIEBDC-3/2002
- Moeda: EUR
- Custos indirectos: 3.00 %
- IVA: 23.00 %

**DPM010** m² Desmontagem de divisória separadora opaca constituída por painéis de alumínio, com meios manuais, sem deteriorar os elementos construtivos aos quais está fixada, e carga manual para camião ou contentor.
Desmontagem de divisória separadora opaca constituída por painéis de alumínio, com meios manuais, sem deteriorar os elementos construtivos aos quais está fixada, e carga manual para camião ou contentor.
Inclui: Desmontagem do elemento. Remoção e armazenamento do material desmontado. Limpeza dos restos da obra. Carga manual do material desmontado e restos da obra para camião ou contentor.
Critério de medição de projecto: Superfície medida segundo documentação gráfica de Projecto.
Critério de medição de obra: Será medida a superfície realmente desmontada segundo especificações de Projecto.

| Código | Un | Descrição | Rendimento | Preço | Importância |
|---|---|---|---|---|---|
| mo011 | h | Oficial de 1ª montador. (mão de obra) | 0.162 | 19.38 | 3.14 |
| mo080 | h | Ajudante de montador. (mão de obra) | 0.162 | 18.40 | 2.98 |
| % | % | Custos directos complementares | 2 % | 6.12 | 0.12 |
|  |  | Custos directos |  |  | 6.24 |
