# Desmontagem de bancada

- Propriedade do ficheiro: CYPE Ingenieros S.A.
- Formato: FIEBDC-3/2016
- Programa: Gerador de preços para construção civil. CYPE Ingenieros, S.A.
- Data: 07/06/2025
- Moeda: EUR
- Custos indirectos: 3 %
- IVA: 23 %

## D Demolições

### DS Equipamento

#### DSC Cozinhas

**DSC030** m Desmontagem de bancada.
Desmontagem de bancada de pedra natural, com meios manuais, sem afectar a estabilidade dos elementos construtivos aos quais possa estar fixada, e carga manual para camião ou contentor.
Inclui: Desmontagem do elemento. Remoção e armazenamento do material desmontado. Limpeza dos restos da obra. Carga manual do material desmontado e restos da obra para camião ou contentor.
Critério de medição de projecto: Comprimento medido segundo documentação gráfica de Projecto.
Critério de medição de obra: Será medido o comprimento realmente desmontado segundo especificações de Projecto.

| Código | Un | Descrição | Rendimento | Preço | Importância |
|---|---|---|---|---|---|
| mo113 | h | Operário não qualificado construção. (mão de obra) | 1 | 23.29 | 23.290 |
| % | % | Custos directos complementares | 2 % | 23.290 | 0.466 |
|  |  | Custos directos |  |  | 23.756 |

Resíduos:
- demolição: ruo010413 Resíduos do corte e serragem de pedra não abrangidos em 01 04 07. (componente de resíduo); rendimento 31.2 kg; Código LER 01 04 13; Massa do elemento 1 kg; Volume 0.000667 m3
