# Soalho à vista de tábuas chanfradas de madeira de pinho silvestre, de 800x150 mm e 25 mm de espessura, cravadas directamente sobre as vigotas da laje

- Propriedade do ficheiro: CYPE INGENIEROS, S.A.
- Formato: FIEBDC-3/2002
- Moeda: EUR
- Custos indirectos: 3.00 %
- IVA: 23.00 %

**EMT020** m² Soalho à vista de tábuas chanfradas de madeira de pinho silvestre, de 800x150 mm e 25 mm de espessura, cravadas directamente sobre as vigotas da laje.
Soalho à vista de tábuas chanfradas de madeira de pinho silvestre, de 800x150 mm e 25 mm de espessura, cravadas directamente sobre as vigotas da laje, para formação de pavimento. Incluindo preparação da madeira, implantação, nivelação, cortes e desperdícios, fixação oculta com pontas de ferro e formação de aberturas.
Inclui: Marcação da disposição das peças. Cravagem das peças ao suporte base.
Critério de medição de projecto: Superfície medida segundo documentação gráfica de Projecto, descontando as aberturas de superfície maior de 1 m².
Critério de medição de obra: Medir-se-á a superfície realmente executada segundo especificações de Projecto, descontando as aberturas de superfície maior de 1 m².

| Código | Un | Descrição | Rendimento | Preço | Importância |
|---|---|---|---|---|---|
| mt07mee200b | m² | Tábua com tratamento dos bordos de pinho silvestre (Pinus sylvestris), de 800x150 mm e 22 mm de espessura, para entabuamento em laje de madeira. (material) | 1.100 | 16.57 | 18.23 |
| mt50spa102 | kg | Pregos de ferro. (material) | 0.200 | 1.04 | 0.21 |
| mo048 | h | Oficial de 1ª montador de estruturas de madeira. (mão de obra) | 0.203 | 19.31 | 3.92 |
| mo095 | h | Ajudante de montador de estruturas de madeira. (mão de obra) | 0.203 | 18.78 | 3.81 |
| % | % | Custos directos complementares | 2 % | 26.17 | 0.52 |
|  |  | Custos directos |  |  | 26.69 |
