# Revestimento exterior de fachada ventilada, de painéis compósitos

- Propriedade do ficheiro: CYPE Ingenieros S.A.
- Formato: FIEBDC-3/2016
- Programa: Gerador de preços para construção civil. CYPE Ingenieros, S.A.
- Data: 26/08/2025
- Moeda: EUR
- Custos indirectos: 3 %
- IVA: 23 %

## F Fachadas, divisões e protecções

### FA Fachadas ventiladas

#### FAS Revestimento exterior de painéis compósitos

**FAS005** m² Revestimento exterior de fachada ventilada, de painéis compósitos.
Revestimento exterior de fachada ventilada, de painéis compósitos de 2000 a 6800 mm de comprimento, 1000 mm de altura e 4 mm de espessura, compostos por duas lâminas de liga de alumínio EN AW-5005-A H22, de 0,5 mm de espessura, lacadas com PVDF pela face exterior, acabamento sólido, com filme de protecção de plástico, unidas por um núcleo central mineral, de 3 mm de espessura, Euroclasse A2-s1, d0 de reacção ao fogo, em forma de cassetes; colocação em posição vertical através do sistema de ancoragem oculto com peças de supensão, sobre subestrutura suporte de alumínio extrudido. Inclusive peças de neopreno para evitar as pontes térmicas e tira-fundos e ancoragens mecânicas de expansão de aço inoxidável A2, para a fixação da subestrutura suporte.
Critérios considerados na determinação do preço da unidade de obra: O preço não inclui o isolamento térmico.
Inclui: Limpeza e preparação da superfície suporte. Implantação das juntas de dilatação e panos de trabalho. Marcação da disposição do revestimento e dos pontos de ancoragem da subestrutura suporte. Fixação da subestrutura suporte ao pano principal e à laje. Preparação do revestimento. Aprumo, nivelamento e alinhamento do revestimento. Fixação definitiva do revestimento à subestrutura suporte. Realização de todos os trabalhos necessários para a execução dos vãos. Resolução de pontos singulares.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt12pra010oac | m² | Painel compósito de 2000 a 6800 mm de comprimento, 1000 mm de altura e 4 mm de espessura, composto por duas lâminas de liga de alumínio EN AW-5005-A H22, de 0,5 mm de espessura, lacadas com PVDF pela face exterior, acabamento sólido, com filme de protecção de plástico, unidas por um núcleo central mineral, de 3 mm de espessura, Euroclasse A2-s1, d0 de reacção ao fogo segundo NP EN 13501-1, formando uma cassete vertical com dobras de 50 mm nos seus lados verticais e dupla dobra nos seus lados horizontais, rigidificando as esquinas pelo interior através de chapas de alumínio ou cantoneiras, ao longo das dobras verticais cada 500 mm de comprimento no máximo; com ranhuras de suspensão reforçadas pelo interior da cassete com chapas de alumínio, reforços colocados ao longo das dobras horizontais e reforços intermédios aderidos à sua face traseira; com peças de suspensão de aço inoxidável para a fixação do revestimento à subestrutura suporte; com o preço incrementado em 5% relativamente a peças especiais para a resolução de pontos singulares. (material) | 1 | 62.76 | 62.760 |
| mt12pra100b | m² | Subestrutura suporte, para a sustentação do revestimento exterior, através do sistema de ancoragem oculto com peças de suspensão, formada por perfis verticais em U, de alumínio extrudido de liga EN AW-6063 T6 de 4 m de comprimento máximo e esquadros de carga e esquadros de apoio; com peças de neopreno para evitar as pontes térmicas, tira-fundos de aço inoxidável A2 e buchas de nylon para a fixação dos perfis ao pano principal e ancoragens mecânicas de expansão, de aço inoxidável A2 para a fixação dos perfis à laje. (material) | 1 | 148.35 | 148.350 |
| mo052 | h | Oficial de 1ª montador de sistemas de fachadas pré-fabricadas. (mão de obra) | 0.85 | 25.32 | 21.522 |
| mo099 | h | Ajudante de montador de sistemas de fachadas pré-fabricadas. (mão de obra) | 0.85 | 24.04 | 20.434 |
| % | % | Custos directos complementares | 3 % | 253.066 | 7.592 |
|  |  | Custos directos |  |  | 260.658 |

Resíduos:
- colocação: mt12pra010oac; factor de resíduo 0.024
- colocação: mt12pra100b; factor de resíduo 0.024

## Recursos

**mt12pra010oac** m² Painel compósito de 2000 a 6800 mm de comprimento
Dados técnicos: Custo energético 646.139 MJ; Emissão de CO2 38.643 kg; Código LER 17 09 04; Massa do elemento 7.6 kg; Volume 0.005067 m3
Resíduos:
- embalagem: re150101 Embalagens de papel e cartão. (componente de resíduo); rendimento 0.048 kg; Código LER 15 01 01; Massa do elemento 1 kg; Volume 0.001333 m3
- embalagem: re170203 Plástico. (componente de resíduo); rendimento 1.01 kg; Código LER 17 02 03; Massa do elemento 1 kg; Volume 0.001667 m3

**mt12pra100b** m² Subestrutura suporte
Dados técnicos: Custo energético 337.981 MJ; Emissão de CO2 24.826 kg; Código LER 17 04 02; Massa do elemento 3 kg; Volume 0.002 m3
Resíduos:
- embalagem: re170203 Plástico; rendimento 0.022 kg
