# Sistema de revestimento para fachada ventilada

- Propriedade do ficheiro: CYPE INGENIEROS, S.A.
- Formato: FIEBDC-3/2002
- Moeda: EUR
- Custos indirectos: 3.00 %
- IVA: 23.00 %

**FAV010** m² Sistema de revestimento para fachada ventilada, formado por painel de madeira e cimento, de 2600x1250 mm e 12 mm de espessura, cor branca, acabamento em bruto, com sistema de ancoragem vertical, de alumínio AW 6063 T5 lacado preto.
Sistema de revestimento para fachada ventilada, formado por painel de madeira e cimento, de 2600x1250 mm e 12 mm de espessura, cor branca, condutibilidade térmica 0,22 W/(m°C) e Euroclasse B-s1, d0 de reacção ao fogo, segundo NP EN 13501-1, acabamento em bruto, com sistema de ancoragem vertical, de alumínio AW 6063 T5 lacado preto, regulável nos eixos vertical e horizontal, formado por: perfis verticais em T e em L de alumínio extrudido de liga 6063 com tratamento térmico T-5, lacado de cor preto, com marca de qualidade QUALICOAT classe SEASIDE com 60 microns de espessura mínima de película seca, esquadros de carga, esquadros de apoio e grampos com unha oculta alumínio extrudido de liga 6063 com tratamento térmico T-5, anodizado de cor prata natural com uma espessura mínima de 15 microns; fixado ao paramento suporte com tira-fundos de aço inoxidável A2 e buchas de nylon. Inclusive formação de padieiras, remates inferiores, ombreiras e reentrâncias, juntas e execução de encontros e pontos singulares.
Inclui: Marcação. Montagem dos esquadros. Montagem dos perfis verticais. Montagem dos grampos. Colocação dos painéis.
Critério de medição de projecto: Superfície medida segundo documentação gráfica de Projecto, sem duplicar esquinas nem encontros, descontando todas as aberturas.
Critério de medição de obra: Medir-se-á a superfície realmente executada segundo especificações de Projecto, sem duplicar esquinas nem encontros, descontando todas as aberturas.

| Código | Un | Descrição | Rendimento | Preço | Importância |
|---|---|---|---|---|---|
| mt12vir010c | m² | Painel de madeira e cimento, de 2600x1250 mm e 12 mm de espessura, cor branca, acabamento em bruto, condutibilidade térmica 0,22 W/(m°C) e Euroclasse B-s1, d0 de reacção ao fogo, segundo NP EN 13501-1. Segundo NP EN 13986. (material) | 1.050 | 14.11 | 14.82 |
| mt19paj260a | m² | Subestrutura suporte composta de sistema de ancoragem vertical, de alumínio AW 6063 T5 lacado preto, regulável nos eixos vertical e horizontal, formado por: perfis verticais em T e em L de alumínio extrudido de liga 6063 com tratamento térmico T-5, lacado de cor preto, com marca de qualidade QUALICOAT classe SEASIDE com 60 microns de espessura mínima de película seca, esquadros de carga, esquadros de apoio e grampos com unha oculta alumínio extrudido de liga 6063 com tratamento térmico T-5, anodizado de cor prata natural com uma espessura mínima de 15 microns; fixado à testa de betão de cada laje (aproximadamente 3 m de altura livre) com buchas mecânicas de aço inoxidável A2, e ao suporte de betão ou de alvenaria (fck>=150 kp/cm²) cada 1,20 m no máximo, com tira-fundos de aço inoxidável A2 e buchas de nylon. (material) | 1.000 | 34.50 | 34.50 |
| mo052 | h | Oficial de 1ª montador de sistemas de fachadas pré-fabricadas. (mão de obra) | 0.658 | 19.03 | 12.52 |
| mo099 | h | Ajudante de montador de sistemas de fachadas pré-fabricadas. (mão de obra) | 0.658 | 17.97 | 11.82 |
| % | % | Custos directos complementares | 2 % | 73.66 | 1.47 |
|  |  | Custos directos |  |  | 75.13 |
