# Parede de placas de gesso laminado, de altas prestações acústicas. Sistema "PLACO"

- Propriedade do ficheiro: CYPE Ingenieros S.A.
- Formato: FIEBDC-3/2016
- Programa: Gerador de preços para construção civil. CYPE Ingenieros, S.A.
- Data: 28/03/2024
- Moeda: EUR
- Custos indirectos: 3 %
- IVA: 23 %

## F Fachadas, divisões e protecções

### FB Paredes divisórias de placas

#### FBY De placas de gesso laminado

**FBY060** m² Parede de placas de gesso laminado, de altas prestações acústicas. Sistema "PLACO".
Parede múltipla, sistema "PLACO", (12,5 + 12,5 + 48 + 12,5 + 12,5)/600 (48), de altas prestações acústicas, de 98 mm de espessura total, com nível de qualidade do acabamento standard (Q2), formada por uma estrutura simples autoportante de perfis metálicos de aço galvanizado formada por canais R 48 "PLACO" e montantes M 48 "PLACO", com uma separação entre montantes de 600 mm e uma disposição normal "N", à qual se aparafusam duas placas diferentes de gesso laminado, A / EN 520 - 1200 / 2000 / 12,5 / com os bordos longitudinais afinados, BA 13 "PLACO" e GF-C1-I-W2 / EN 15283-2 - 1200 / 2400 / 12,5 / com os bordos longitudinais quadrados, Rigidur H 13 BC "PLACO", dispostas numa face, e outras duas placas diferentes de gesso laminado, A / EN 520 - 1200 / 2000 / 12,5 / com os bordos longitudinais afinados, BA 13 "PLACO" e GF-C1-I-W2 / EN 15283-2 - 1200 / 2400 / 12,5 / com os bordos longitudinais quadrados, Rigidur H 13 BC "PLACO", dispostas na outra face. Inclusive banda estanque autocolante, Banda 45 "PLACO"; ancoragens de canais e montantes metálicos; parafusos para a fixação das placas; fita de papel com reforço metálico "PLACO" e massa e fita para o tratamento de juntas.
Critérios considerados na determinação do preço da unidade de obra: O preço inclui a resolução de encontros e pontos singulares, mas não inclui o isolamento a colocar entre os montantes.
Inclui: Marcação e traçado na laje inferior e na superior das paredes a realizar. Colocação de banda de estanquidade e canais inferiores, sobre pavimento finalizado ou base de assentamento. Colocação de banda de estanquidade e canais superiores, sob lajes. Colocação e fixação dos montantes sobre os elementos horizontais. Corte das placas. Fixação das placas para o fecho de uma das faces da parede. Fixação das placas para o fecho da segunda face da parede. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12plj020a | m | Banda estanque autocolante, Banda 45 "PLACO", de espuma de polietileno de células fechadas, de 3 mm de espessura e 45 mm de largura, para a estanquidade da base e do isolamento sonoro do perímetro em paredes e revestimentos interiores de placas. (material) | 0.45 | 0.47 | 0.212 |
| mt12plp070b | m | Canal de perfil de aço galvanizado, R 48 "PLACO", fabricado através de laminação a frio, de 3000 mm de comprimento, 48x30 mm de secção e 0,55 mm de espessura, segundo EN 14195. (material) | 0.9 | 1.79 | 1.611 |
| mt12plp060b | m | Montante de perfil de aço galvanizado, M 48 "PLACO", fabricado através de laminação a frio, de 3000 mm de comprimento, 46,5x36 mm de secção e 0,6 mm de espessura, segundo EN 14195. (material) | 2.1 | 2.18 | 4.578 |
| mt12plk010aacac | m² | Placa de gesso laminado A / EN 520 - 1200 / 2000 / 12,5 / com os bordos longitudinais afinados, BA 13 "PLACO", formada por uma alma de gesso de origem natural embutida e intimamente ligada a duas lâminas de cartão forte. (material) | 2.1 | 4.01 | 8.421 |
| mt12plk015a | m² | Placa de gesso laminado reforçado com fibras GF-C1-I-W2 / EN 15283-2 - 1200 / 2400 / 12,5 / com os bordos longitudinais quadrados, Rigidur H 13 BC "PLACO". (material) | 2.1 | 23.3 | 48.930 |
| mt12plt010a | Ud | Parafuso auto-roscante TTPC 25 "PLACO", com cabeça de trombeta, de 25 mm de comprimento, para instalação de placas de gesso laminado sobre perfis de espessura inferior a 6 mm. (material) | 6 | 0.01 | 0.060 |
| mt12plt030b | Ud | Parafuso autoperfurante rosca-chapa, TRPF 13 "PLACO", de 13 mm de comprimento. (material) | 4 | 0.02 | 0.080 |
| mt12plt050d | Ud | Parafuso auto-roscante Rigidur 45 "PLACO", com cabeça de trombeta, de 45 mm de comprimento. (material) | 22 | 0.02 | 0.440 |
| mt12plj010a | m | Fita microperfurada de papel "PLACO", de 50 mm de largura, segundo EN 13963, para acabamento de juntas de placas de gesso laminado. (material) | 2.8 | 0.05 | 0.140 |
| mt12plm010a | kg | Massa de secagem em pó SN "PLACO"; Euroclasse A2-s1, d0 de reacção ao fogo, segundo NP EN 13501-1, intervalo de temperatura de trabalho de 5 a 30°C, para aplicação manual com fita de juntas, segundo EN 13963; para o tratamento das juntas das placas de gesso laminado. (material) | 0.33 | 1.13 | 0.373 |
| mt12plj010b | m | Fita de papel com reforço metálico "PLACO", de 50 mm de largura, segundo NP EN 14353, para acabamento de juntas de placas de gesso laminado. (material) | 0.3 | 0.83 | 0.249 |
| mo053 | h | Oficial de 1ª montador de pré-fabricados interiores. (mão de obra) | 0.316 | 23.31 | 7.366 |
| mo100 | h | Ajudante de montador de pré-fabricados interiores. (mão de obra) | 0.316 | 22.13 | 6.993 |
| % | % | Custos directos complementares | 2 % | 79.453 | 1.589 |
|  |  | Custos directos |  |  | 81.042 |

Resíduos:
- colocação: mt12plj020a; factor de resíduo 0.06
- colocação: mt12plp070b; factor de resíduo 0.0168553
- colocação: mt12plp060b; factor de resíduo 0.0153066
- colocação: mt12plk010aacac; factor de resíduo 0.018
- colocação: mt12plk015a; factor de resíduo 0.00903213
- colocação: mt12plt010a; factor de resíduo 0.00533333
- colocação: mt12plt030b Parafuso autoperfurante rosca-chapa, TRPF 13 "PLACO", de 13 mm de comprimento; factor de resíduo 0.005
- colocação: mt12plt050d Parafuso auto-roscante Rigidur 45 "PLACO", com cabeça de trombeta, de 45 mm de comprimento; factor de resíduo 0.00521739
- colocação: mt12plj010a; factor de resíduo 0.0440299
- colocação: mt12plm010a; factor de resíduo 0.03
- colocação: mt12plj010b; factor de resíduo 0.044

## Recursos

**mt12plj020a** m Banda estanque autocolante
Dados técnicos: Custo energético 1.399 MJ; Emissão de CO2 0.051 kg; Código LER 17 06 04; Massa do elemento 0.0095 kg; Volume 0.000016 m3
Resíduos:
- embalagem: re170203 Plástico. (componente de resíduo); rendimento 0.001 kg; Código LER 17 02 03; Massa do elemento 1 kg; Volume 0.001667 m3

**mt12plp070b** m Canal de perfil de aço galvanizado
Dados técnicos: Custo energético 62.839 MJ; Emissão de CO2 1.930 kg; Código LER 17 04 05; Massa do elemento 0.47 kg; Volume 0.000224 m3
Resíduos:
- embalagem: re170203 Plástico; rendimento 0.005 kg

**mt12plp060b** m Montante de perfil de aço galvanizado
Dados técnicos: Custo energético 81.433 MJ; Emissão de CO2 2.498 kg; Código LER 17 04 05; Massa do elemento 0.61 kg; Volume 0.00029 m3
Resíduos:
- embalagem: re170203 Plástico; rendimento 0.006 kg

**mt12plk010aacac** m² Placa de gesso laminado A / EN 520 - 1200 / 2000 / 12,5 / com os bordos longitudinais afinados
Dados técnicos: Custo energético 32.259 MJ; Emissão de CO2 1.687 kg; Código LER 17 08 02; Massa do elemento 8.78 kg; Volume 0.00878 m3
Resíduos:
- embalagem: re170203 Plástico; rendimento 0.004 kg

**mt12plk015a** m² Placa de gesso laminado reforçado com fibras GF-C1-I-W2 / EN 15283-2 - 1200 / 2400 / 12,5 / com os bordos longitudinais
Dados técnicos: Custo energético 394.995 MJ; Emissão de CO2 5.904 kg; Código LER 17 08 02; Massa do elemento 15 kg; Volume 0.015 m3
Resíduos:
- embalagem: re170203 Plástico; rendimento 0.011 kg

**mt12plt010a** Ud Parafuso auto-roscante TTPC 25 "PLACO"
Dados técnicos: Custo energético 0.015 MJ; Emissão de CO2 0.002 kg; Código LER 17 04 05; Massa do elemento 0.0015 kg
Resíduos:
- embalagem: re150101 Embalagens de papel e cartão. (componente de resíduo); rendimento 0.001 kg; Código LER 15 01 01; Massa do elemento 1 kg; Volume 0.001333 m3

**mt12plt030b** Ud Parafuso autoperfurante rosca-chapa, TRPF 13 "PLACO", de 13 mm de comprimento
Dados técnicos: Custo energético 0.010 MJ; Emissão de CO2 0.001 kg; Código LER 17 04 05; Massa do elemento 0.001 kg
Resíduos:
- embalagem: re150101 Embalagens de papel e cartão; rendimento 0.001 kg

**mt12plt050d** Ud Parafuso auto-roscante Rigidur 45 "PLACO", com cabeça de trombeta, de 45 mm de comprimento
Dados técnicos: Custo energético 0.023 MJ; Emissão de CO2 0.002 kg; Código LER 17 04 05; Massa do elemento 0.0023 kg; Volume 0.000001 m3
Resíduos:
- embalagem: re150101 Embalagens de papel e cartão; rendimento 0.001 kg

**mt12plj010a** m Fita microperfurada de papel "PLACO"
Dados técnicos: Custo energético 0.004 MJ; Emissão de CO2 0.006 kg; Código LER 20 01 01; Massa do elemento 0.0067 kg; Volume 0.000009 m3

**mt12plm010a** kg Massa de secagem em pó SN "PLACO"; Euroclasse A2-s1
Dados técnicos: Custo energético 9.578 MJ; Emissão de CO2 0.386 kg; Código LER 17 08 02; Massa do elemento 1 kg; Volume 0.001 m3
Resíduos:
- embalagem: re170203 Plástico; rendimento 0.02 kg

**mt12plj010b** m Fita de papel com reforço metálico "PLACO"
Dados técnicos: Custo energético 4.511 MJ; Emissão de CO2 0.348 kg; Código LER 20 01 01; Massa do elemento 0.06 kg; Volume 0.00008 m3
