# Sistema de parede divisória interior

- Propriedade do ficheiro: CYPE INGENIEROS, S.A.
- Formato: FIEBDC-3/2002
- Moeda: EUR
- Custos indirectos: 3.00 %
- IVA: 23.00 %

**FIY010** m² Sistema de parede divisória interior, composto por painel "VALERO COMPOPLAK", de 50 mm de espessura, 1200 mm de largura e 2700 mm de comprimento, formado por núcleo de poliestireno expandido (EPS), densidade 30 kg/m³, revestido nas duas faces com fibra de vidro, de 450 g/m² e compósito (WPC), com ranhuras nos laterais para permitir a passagem do perfil de conexão entre painéis; fixado com adesivo bicomponente "VALERO COMPOPLAK" ao perfil de aço galvanizado, previamente fixado à laje com parafusos de cabeça hexagonal com anilha (4 ud/m²); reforço de juntas entre painéis através de adesivo bicomponente "VALERO COMPOPLAK", perfis de MDF "VALERO COMPOPLAK", de 3660x100x10 mm e malha de fibra de vidro "VALERO COMPOPLAK".
Fornecimento e montagem de sistema de parede divisória interior, composto por painel "VALERO COMPOPLAK", de 50 mm de espessura, 1200 mm de largura e 2700 mm de comprimento, formado por núcleo de poliestireno expandido (EPS), densidade 30 kg/m³, revestido nas duas faces com fibra de vidro, de 450 g/m² e compósito (WPC), com ranhuras nos laterais para permitir a passagem do perfil de conexão entre painéis; resistência térmica 1,45 m²°C/W, condutibilidade térmica 0,035 W/(m°C), factor de resistência à difusão do vapor de água 716, Euroclasse E de reacção ao fogo, resistência à flexão 0,603 N/mm² e módulo de elasticidade 54,16 N/mm²; fixado com adesivo bicomponente "VALERO COMPOPLAK" ao perfil de aço galvanizado, previamente fixado à laje com parafusos de cabeça hexagonal com anilha. Inclusive p/p de reforço de juntas entre painéis através de adesivo bicomponente "VALERO COMPOPLAK", perfis de MDF "VALERO COMPOPLAK", de 3660x100x10 mm e malha de fibra de vidro "VALERO COMPOPLAK" e cortes.
Inclui: Marcação. Colocação e fixação dos painéis. Resolução de juntas entre painéis. Corte dos painéis para a resolução de vãos. Colocação do perfil metálico no perímetro dos vãos.
Critério de medição de projecto: Superfície medida segundo documentação gráfica de Projecto, sem deduzir aberturas.
Critério de medição de obra: Medir-se-á a superfície realmente executada segundo especificações de Projecto, sem deduzir aberturas.

| Código | Un | Descrição | Rendimento | Preço | Importância |
|---|---|---|---|---|---|
| mt12ppe010d | m² | Painel "VALERO COMPOPLAK", de 50 mm de espessura, 1200 mm de largura e 2700 mm de comprimento, formado por núcleo de poliestireno expandido (EPS), densidade 30 kg/m³, revestido nas duas faces com fibra de vidro, de 450 g/m² e compósito (WPC), com ranhuras nos laterais para permitir a passagem do perfil de conexão entre painéis; resistência térmica 1,45 m²°C/W, condutibilidade térmica 0,035 W/(m°C), factor de resistência à difusão do vapor de água 716, Euroclasse E de reacção ao fogo, resistência à flexão 0,603 N/mm² e módulo de elasticidade 54,16 N/mm². (material) | 1.020 | 24.00 | 24.48 |
| mt12ppe020a | m | Perfil de MDF "VALERO COMPOPLAK", de 3660x100x10 mm. (material) | 1.000 | 0.83 | 0.83 |
| mt12ppe030a | kg | Adesivo bicomponente "VALERO COMPOPLAK". (material) | 0.800 | 9.17 | 7.34 |
| mt12ppe050a | m² | Malha de fibra de vidro "VALERO COMPOPLAK". (material) | 0.350 | 3.00 | 1.05 |
| mt12ppe040b | Ud | Repercussão, por m², de perfis de aço galvanizado, para montagem de painel "VALERO COMPOPLAK". (material) | 1.000 | 2.50 | 2.50 |
| mt26ahi103a | Ud | Ancoragem mecânica com parafuso de cabeça hexagonal com anilha, com estrela interior de seis pontas para chave Torx, de aço galvanizado, 6x40 5, de 6 mm de diâmetro e 40 mm de comprimento, para fixação sobre elementos de betão, fissurados ou não fissurados. (material) | 4.000 | 0.29 | 1.16 |
| mo011 | h | Oficial de 1ª montador. (mão de obra) | 0.252 | 17.41 | 4.39 |
| mo080 | h | Ajudante de montador. (mão de obra) | 0.252 | 16.45 | 4.15 |
| % | % | Custos directos complementares | 2 % | 45.90 | 0.92 |
|  |  | Custos directos |  |  | 46.82 |
