# Jardim vertical com cultivo semihidropónico em geoprodutos, para interior

- Propriedade do ficheiro: CYPE Ingenieros S.A.
- Formato: FIEBDC-3/2016
- Programa: Gerador de preços para construção civil. CYPE Ingenieros, S.A.
- Data: 09/06/2025
- Moeda: EUR
- Custos indirectos: 3 %
- IVA: 23 %

## F Fachadas, divisões e protecções

### FJ Jardins verticais

#### FJI Substrutura suporte e vegetação, para interior

**FJI010** m² Jardim vertical com cultivo semihidropónico em geoprodutos, para interior.
Jardim vertical com cultivo semihidropónico em geoprodutos, para interior, com uma superfície de até 5 m²; composto de: SUBSTRUTURA SUPORTE: estrutura metálica de perfis de aço enformado em frio, fixado ao paramento suporte com ancoragens mecânicas com bucha de nylon e parafuso, de 5 mm de diâmetro e 50 mm de comprimento, criando uma caixa de ar de 40 mm de espessura média; MEIO DE CULTIVO: módulo de geoproduto impermeabilizante, drenante e transpirável, formado por três camadas de material sintético e orgânico, flexível e de espessura reduzida (camada interior impermeabilizante, camada intermédia drenante e camada exterior transpirável), resistência à tracção 5,2 kN/m², retenção de água de entre 2 e 4 l/m², 36 bolsas com uma resistência ao rasgamento superior a 0,07 kN/ud e com comportamento de reacção ao fogo B-s2, d0, segundo ensaio Applus, segundo NP EN 13501-1; com perfil guia horizontal fixado à substrutura suporte com parafusos auto-roscantes com cabeça hexagonal de aço zincado com junta estanque, de 5,5 mm de diâmetro e 25 mm de comprimento; VEGETAÇÃO: espécies de plantas para interior; com uma densidade de plantação de 36 ud/m².
Critérios considerados na determinação do preço da unidade de obra: O preço não inclui a manutenção e reposição parcial da vegetação, a instalação de rega e drenagem, o sistema centralizado de controlo nem a caleira para recolha de águas.
Inclui: Marcação dos pontos de fixação do entrelaçado. Aprumo, nivelamento e fixação do entrelaçado. Colocação e fixação dos perfis guia. Resolução de pontos singulares. Colocação do geoproduto. Colocação do substrato e da vegetação nas bolsas do geoproduto.
Critério de medição de projecto: Superfície medida segundo documentação gráfica de Projecto, sem duplicar esquinas nem encontros, descontando as aberturas de superfície maior de 5 m².
Critério de medição de obra: Medir-se-á a superfície realmente executada segundo especificações de Projecto, sem duplicar esquinas nem encontros, descontando as aberturas de superfície maior de 5 m².

| Código | Un | Descrição | Rendimento | Preço | Importância |
|---|---|---|---|---|---|
| mt07ali026a | m | Perfil oco de aço enformado em frio NP EN 10219-1 S275J0H, série quadrado 50,2, para aplicações estruturais. Trabalhado e montado em oficina, para colocar em obra. (material) | 1.05 | 17.4 | 18.270 |
| mt14gdt030 | Ud | Ancoragem mecânica com bucha de nylon e parafuso, de 5 mm de diâmetro e 50 mm de comprimento. (material) | 10 | 0.02 | 0.200 |
| mt14gdt010ca | m² | Módulo de geoproduto impermeabilizante, drenante e transpirável, formado por três camadas de material sintético e orgânico, flexível e de espessura reduzida (camada interior impermeabilizante, camada intermédia drenante e camada exterior transpirável), resistência à tracção 5,2 kN/m², retenção de água de entre 2 e 4 l/m², 36 bolsas com uma resistência ao rasgamento superior a 0,07 kN/ud e com comportamento de reacção ao fogo B-s2, d0, segundo ensaio Applus, segundo NP EN 13501-1; com perfil guia horizontal para a sua fixação à substrutura suporte; com capacidade para 36 pisos, para uma superfície ajardinada de até 5 m². (material) | 1 | 234.58 | 234.580 |
| mt14gdt020 | Ud | Parafuso auto-roscante com cabeça hexagonal de aço zincado com junta estanque, de 5,5 mm de diâmetro e 25 mm de comprimento. (material) | 8.75 | 0.09 | 0.788 |
| mt48ept010a232 | Ud | Espécies de plantas para interior, 2,32€/ud, fornecidas em contentor com substrato para cultivo semihidropónico; para sistemas de jardins verticais. (material) | 36 | 2.32 | 83.520 |
| mo011 | h | Oficial de 1ª montador. (mão de obra) | 0.93 | 25.32 | 23.548 |
| mo080 | h | Ajudante de montador. (mão de obra) | 0.93 | 24.04 | 22.357 |
| mo040 | h | Oficial de 1ª jardineiro. (mão de obra) | 0.53 | 24.63 | 13.054 |
| mo086 | h | Ajudante de jardineiro. (mão de obra) | 0.53 | 24.04 | 12.741 |
| % | % | Custos directos complementares | 2 % | 409.058 | 8.181 |
|  |  | Custos directos |  |  | 417.239 |

Resíduos:
- colocação: mt07ali026a; factor de resíduo 0.0146825
- colocação: mt14gdt030 Ancoragem mecânica com bucha de nylon e parafuso, de 5 mm de diâmetro e 50 mm de comprimento; factor de resíduo 0.005
- colocação: mt14gdt020; factor de resíduo 0.00510638
- colocação: mt48ept010a232; factor de resíduo 0.02

## Recursos

**mt07ali026a** m Perfil oco de aço enformado em frio NP EN 10219-1 S275J0H
Dados técnicos: Custo energético 40.915 MJ; Emissão de CO2 1.659 kg; Código LER 17 04 05; Massa do elemento 2.91 kg; Volume 0.001386 m3

**mt14gdt030** Ud Ancoragem mecânica com bucha de nylon e parafuso, de 5 mm de diâmetro e 50 mm de comprimento
Dados técnicos: Custo energético 0.207 MJ; Emissão de CO2 0.018 kg; Código LER 17 04 05; Massa do elemento 0.006 kg; Volume 0.000003 m3
Resíduos:
- embalagem: re150101 Embalagens de papel e cartão. (componente de resíduo); rendimento 0.001 kg; Código LER 15 01 01; Massa do elemento 1 kg; Volume 0.001333 m3

**mt14gdt010ca** m² Módulo de geoproduto impermeabilizante
Dados técnicos: Custo energético 173.855 MJ; Emissão de CO2 9.846 kg
Resíduos:
- embalagem: re150101 Embalagens de papel e cartão; rendimento 0.018 kg
- embalagem: re150104 Embalagens de metal. (componente de resíduo); rendimento 0.001 kg; Código LER 15 01 04; Massa do elemento 1 kg; Volume 0.001667 m3
- embalagem: re170203 Plástico. (componente de resíduo); rendimento 0.001 kg; Código LER 17 02 03; Massa do elemento 1 kg; Volume 0.001667 m3

**mt14gdt020** Ud Parafuso auto-roscante com cabeça hexagonal de aço zincado com junta estanque
Dados técnicos: Custo energético 0.067 MJ; Emissão de CO2 0.004 kg; Código LER 17 04 05; Massa do elemento 0.0047 kg; Volume 0.000002 m3
Resíduos:
- embalagem: re150101 Embalagens de papel e cartão; rendimento 0.001 kg

**mt48ept010a232** Ud Espécies de plantas para interior
Dados técnicos: Custo energético 9.600 MJ; Emissão de CO2 -0.249 kg; Código LER 20 02 01; Massa do elemento 0.32 kg; Volume 0.000213 m3
