# Sistema de fachada ligeira "VALERO COMPOPLAK"

- Propriedade do ficheiro: CYPE INGENIEROS, S.A.
- Formato: FIEBDC-3/2002
- Moeda: EUR
- Custos indirectos: 3.00 %
- IVA: 23.00 %

**FLY050** m² Sistema de fachada ligeira "VALERO COMPOPLAK", formado por painel "VALERO COMPOPLAK", de 100 mm de espessura, 1200 mm de largura e 2700 mm de comprimento, formado por núcleo de poliestireno expandido (EPS), densidade 30 kg/m³, revestido nas duas faces com fibra de vidro, de 450 g/m² e compósito (WPC), com ranhuras nos laterais para permitir a passagem do perfil de conexão entre painéis; fixado mecanicamente sobre estrutura de madeira (não incluída neste preço) com parafusos autoperfurantes para madeira, de 6 mm de diâmetro e 120 mm de comprimento, de aço galvanizado com revestimento de crómio (4 ud/m²) e adesivo bicomponente "VALERO COMPOPLAK"; reforço de juntas entre painéis através de adesivo bicomponente "VALERO COMPOPLAK", perfis de MDF "VALERO COMPOPLAK", de 3660x100x10 mm e malha de fibra de vidro "VALERO COMPOPLAK"; revestido com argamassa acrílica de 2 a 3 mm de espessura, cor Blanco, acabamento em gota, prévia aplicação de primário com primário regulador da absorção.
Fornecimento e montagem de sistema de fachada ligeira "VALERO COMPOPLAK", de painel "VALERO COMPOPLAK", de 100 mm de espessura, 1200 mm de largura e 2700 mm de comprimento, formado por núcleo de poliestireno expandido (EPS), densidade 30 kg/m³, revestido nas duas faces com fibra de vidro, de 450 g/m² e compósito (WPC), com ranhuras nos laterais para permitir a passagem do perfil de conexão entre painéis; resistência térmica 2,85 m²°C/W, condutibilidade térmica 0,035 W/(m°C), factor de resistência à difusão do vapor de água 716, Euroclasse E de reacção ao fogo, resistência à flexão 0,603 N/mm² e módulo de elasticidade 54,16 N/mm²; fixado mecanicamente sobre estrutura de madeira (não incluída neste preço) com parafusos autoperfurantes para madeira, de 6 mm de diâmetro e 120 mm de comprimento, de aço galvanizado com revestimento de crómio (4 ud/m²) e adesivo bicomponente "VALERO COMPOPLAK"; revestido com argamassa acrílica de 2 a 3 mm de espessura, cor Blanco, acabamento em gota, composta de siloxanos, silicatos, resinas em dispersão aquosa, pigmentos orgânicos, fungicidas e aditivos especiais, prévia aplicação de primário com primário regulador da absorção, composto de aglutinantes orgânicos e pigmentos resistentes aos álcalis. Inclusive p/p de reforço de juntas entre painéis através de adesivo bicomponente "VALERO COMPOPLAK", perfis de MDF "VALERO COMPOPLAK", de 3660x100x10 mm e malha de fibra de vidro "VALERO COMPOPLAK" e cortes.
Inclui: Marcação. Colocação e fixação dos painéis. Resolução de juntas entre painéis. Corte dos painéis para a resolução de vãos. Colocação do perfil metálico no perímetro dos vãos. Aplicação da camada de primário. Aplicação da camada de argamassa.
Critério de medição de projecto: Superfície medida segundo documentação gráfica de Projecto, sem deduzir aberturas.
Critério de medição de obra: Medir-se-á a superfície realmente executada segundo especificações de Projecto, sem deduzir aberturas.

| Código | Un | Descrição | Rendimento | Preço | Importância |
|---|---|---|---|---|---|
| mt12ppe010g | m² | Painel "VALERO COMPOPLAK", de 100 mm de espessura, 1200 mm de largura e 2700 mm de comprimento, formado por núcleo de poliestireno expandido (EPS), densidade 30 kg/m³, revestido nas duas faces com fibra de vidro, de 450 g/m² e compósito (WPC), com ranhuras nos laterais para permitir a passagem do perfil de conexão entre painéis; resistência térmica 2,85 m²°C/W, condutibilidade térmica 0,035 W/(m°C), factor de resistência à difusão do vapor de água 716, Euroclasse E de reacção ao fogo, resistência à flexão 0,603 N/mm² e módulo de elasticidade 54,16 N/mm². (material) | 1.020 | 30.00 | 30.60 |
| mt12ppe020a | m | Perfil de MDF "VALERO COMPOPLAK", de 3660x100x10 mm. (material) | 1.000 | 0.83 | 0.83 |
| mt12ppe030a | kg | Adesivo bicomponente "VALERO COMPOPLAK". (material) | 0.800 | 9.17 | 7.34 |
| mt12ppe050a | m² | Malha de fibra de vidro "VALERO COMPOPLAK". (material) | 0.350 | 3.00 | 1.05 |
| mt07emr113fo | Ud | Parafuso autoperfurante para madeira, de 6 mm de diâmetro e 120 mm de comprimento, de aço galvanizado com revestimento de crómio. (material) | 4.000 | 0.23 | 0.92 |
| mt28mac020aba1a | kg | Revestimento acrílico de 2 a 3 mm de espessura, cor Blanco, acabamento em gota. Segundo NP EN 15824. (material) | 2.000 | 4.27 | 8.54 |
| mt28pcc060ba1a | kg | Primário regulador da absorção cor Blanco, composto de aglutinantes orgânicos e pigmentos resistentes aos álcalis. (material) | 0.200 | 5.21 | 1.04 |
| mo052 | h | Oficial de 1ª montador de sistemas de fachadas pré-fabricadas. (mão de obra) | 0.252 | 17.41 | 4.39 |
| mo099 | h | Ajudante de montador de sistemas de fachadas pré-fabricadas. (mão de obra) | 0.252 | 16.45 | 4.15 |
| mo039 | h | Oficial de 1ª rebocador. (mão de obra) | 0.172 | 16.85 | 2.90 |
| mo079 | h | Ajudante de rebocador. (mão de obra) | 0.172 | 16.45 | 2.83 |
| % | % | Custos directos complementares | 2 % | 64.59 | 1.29 |
|  |  | Custos directos |  |  | 65.88 |
