# Sistema ETICS Webertherm Natura "WEBER" de isolamento térmico de origem vegetal pelo exterior de fachadas

- Propriedade do ficheiro: CYPE Ingenieros S.A.
- Formato: FIEBDC-3/2016
- Programa: Gerador de preços para construção civil. CYPE Ingenieros, S.A.
- Data: 04/12/2022
- Moeda: EUR
- Custos indirectos: 3 %
- IVA: 23 %

## F Fachadas, divisões e protecções

### FV Fachadas ETICS com isolamento térmico de origem vegetal

#### FVM Revestimento contínuo mineral ou sintético

**FVM110** m² Sistema ETICS Webertherm Natura "WEBER" de isolamento térmico de origem vegetal pelo exterior de fachadas.
Isolamento térmico pelo exterior de fachadas, com o sistema Webertherm Natura "WEBER", com ETA - 15/0085, composto por: painel rígido de aglomerado de cortiça natural expandido, sem aditivos, Webertherm Placa Corcho "WEBER", de cor castanho, de 60 mm de espessura, fixado ao suporte com argamassa polimérica de altas prestações reforçada com fibras, Webertherm Base, "WEBER", cor cinzento e fixações mecânicas com espinha de polipropileno com prego de plástico reforçado com fibra de vidro, Webertherm Espiga H3 "WEBER"; camada de regularização de argamassa polimérica de altas prestações reforçada com fibras, Webertherm Base, "WEBER", cor branco, armada com malha de fibra de vidro anti-álcalis, Webertherm Malla 160 "WEBER", de 3,5x3,8 mm de vão de malha, 160 g/m² de massa superficial e 0,52 mm de espessura; camada de acabamento de argamassa de cal, tipo CR CSI W0, segundo EN 998-1, Webercal Estuco "WEBER", acabamento liso, cor a escolher, armada com malha de fibra de vidro anti-álcalis, Webertherm Malla 65 "WEBER", de 1x1,5 mm de vão de malha, 65 g/m² de massa superficial e 0,18 mm de espessura, e posterior aplicação de uma demão de impregnação hidrófuga incolor em base aquosa, Weberneto S-400 "WEBER". Inclusive perfis de arranque "WEBER", de alumínio, perfis para formação de pingadeiras Webertherm CF "WEBER", de PVC com malha, perfis de canto "WEBER", de alumínio com malha.
Critérios considerados na determinação do preço da unidade de obra: O preço inclui a execução dos remates nos encontros com paramentos, revestimentos ou outros elementos assentes na sua superfície.
Inclui: Preparação da superfície suporte. Colocação do perfil de arranque. Corte e preparação do isolamento. Colocação do isolamento sobre o paramento. Colocação dos restantes perfis. Resolução dos pontos singulares. Aplicação da argamassa base e colocação da malha de fibra de vidro na camada de regularização. Formação de juntas. Aplicação da camada de acabamento. Aplicação da demão de impregnação hidrófuga. Vedação de juntas.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt28maw200c | m | Perfil de arranque "WEBER", de alumínio, de 60 mm de largura e 0,88 mm de espessura, com pingadeira, para nivelação e suporte dos painéis isolantes dos sistemas de isolamento térmico pelo exterior sobre a linha de soco; incluindo kit de fixação para perfil. (material) | 0.17 | 4.24 | 0.721 |
| mt28mpc020a | kg | Argamassa polimérica de altas prestações reforçada com fibras, Webertherm Base, "WEBER", cor cinzento, composta de cimento cinzento, cargas minerais, resinas hidrófugas redispersáveis, fibras e aditivos especiais, para aplicar com palustra, para aderir os painéis isolantes e como camada base, tipo GP CSIII W2, segundo EN 998-1. (material) | 6 | 0.7 | 4.200 |
| mt16acw010b | m² | Painel rígido de aglomerado de cortiça natural expandido, sem aditivos, Webertherm Placa Corcho "WEBER", de cor castanho, de 60 mm de espessura, segundo EN 13170, resistência térmica 1,5 m²°C/W, condutibilidade térmica 0,04 W/(m°C), muito transpirável, Euroclasse E de reacção ao fogo segundo NP EN 13501-1. (material) | 1.05 | 33.01 | 34.661 |
| mt16pew040b | Ud | Espiga de polipropileno com prego de plástico reforçado com fibra de vidro, Webertherm Espiga H3 "WEBER", de 95 mm de comprimento, para fixação de painéis isolantes. (material) | 6 | 0.27 | 1.620 |
| mt28mpc020c | kg | Argamassa polimérica de altas prestações reforçada com fibras, Webertherm Base, "WEBER", cor branco, composta de cimento branco, cargas minerais, resinas hidrófugas redispersáveis, fibras e aditivos especiais, para aplicar com palustra, para aderir os painéis isolantes e como camada base, tipo GP CSIII W2, segundo EN 998-1. (material) | 7.5 | 0.76 | 5.700 |
| mt28maw050h | m² | Malha de fibra de vidro anti-álcalis, Webertherm Malla 160 "WEBER", de 3,5x3,8 mm de vão de malha, 160 g/m² de massa superficial, 0,52 mm de espessura e de 0,11x50 m, para armar argamassas. (material) | 1.1 | 1.44 | 1.584 |
| mt28maw250a | m | Perfil de PVC com malha de fibra de vidro anti-álcalis, Webertherm CF "WEBER", para formação de pingadeiras. (material) | 0.17 | 4.77 | 0.811 |
| mt28maw220a | m | Perfil de canto Webertherm "WEBER", de alumínio, com malha incorporada de fibra de vidro de 10 e 15 cm de largura a cada lado do perfil, para reforço de cantos. (material) | 0.3 | 3.03 | 0.909 |
| mt28maw240b | m | Perfil de fecho lateral Webertherm "WEBER", de alumínio, de 60 mm de largura. (material) | 0.3 | 7.77 | 2.331 |
| mt28esc010b | kg | Argamassa de cal imitação de estuque tradicional, tipo CR CSI W0, segundo EN 998-1, para utilização em interiores ou em exteriores, Webercal Estuco "WEBER", acabamento liso, cor a escolher, composta de cal aérea, resinas redispersáveis, cargas e pigmentos minerais e aditivos orgânicos e inorgânicos, fornecida em sacos. (material) | 4.2 | 3.68 | 15.456 |
| mt28maw050g | m² | Malha de fibra de vidro anti-álcalis, Webertherm Malla 65 "WEBER", de 1x1,5 mm de vão de malha, 65 g/m² de massa superficial, 0,18 mm de espessura e de 0,1x50 m, para armar argamassas. (material) | 1.05 | 3.69 | 3.875 |
| mt27tsw020a | l | Impregnação hidrófuga incolor em base aquosa, Weberneto S-400 "WEBER", anti-carbonatação. (material) | 0.1 | 23.25 | 2.325 |
| mo054 | h | Oficial de 1ª montador de isolamentos. (mão de obra) | 0.1 | 21.36 | 2.136 |
| mo101 | h | Ajudante de montador de isolamentos. (mão de obra) | 0.1 | 20.28 | 2.028 |
| mo039 | h | Oficial de 1ª rebocador. (mão de obra) | 0.6 | 20.78 | 12.468 |
| mo079 | h | Ajudante de rebocador. (mão de obra) | 0.6 | 20.28 | 12.168 |
| % | % | Custos directos complementares | 2 % | 102.993 | 2.060 |
|  |  | Custos directos |  |  | 105.053 |

Resíduos:
- colocação: mt28maw200c; factor de resíduo 0.048
- colocação: mt28mpc020a; factor de resíduo 0.0385
- colocação: mt16acw010b; factor de resíduo 0.024
- colocação: mt28mpc020c; factor de resíduo 0.036983
- colocação: mt28maw050h; factor de resíduo 0.055
- colocação: mt28maw250a Perfil de PVC com malha de fibra de vidro anti-álcalis, Webertherm CF "WEBER", para formação de pingadeiras; factor de resíduo 0.048
- colocação: mt28maw220a; factor de resíduo 0.048
- colocação: mt28esc010b; factor de resíduo 0.022
- colocação: mt28maw050g; factor de resíduo 0.055

## Recursos

**mt28maw200c** m Perfil de arranque "WEBER"
Dados técnicos: Custo energético 45.264 MJ; Emissão de CO2 3.320 kg; Código LER 17 04 02; Massa do elemento 0.4 kg; Volume 0.000267 m3
Resíduos:
- embalagem: re170203 Plástico. (componente de resíduo); rendimento 0.005 kg; Código LER 17 02 03; Massa do elemento 1 kg; Volume 0.001667 m3

**mt28mpc020a** kg Argamassa polimérica de altas prestações reforçada com fibras
Dados técnicos: Custo energético 3.340 MJ; Emissão de CO2 0.250 kg; Código LER 17 01 01; Massa do elemento 1 kg; Volume 0.000667 m3

**mt16acw010b** m² Painel rígido de aglomerado de cortiça natural expandido
Dados técnicos: Custo energético 449.190 MJ; Emissão de CO2 -11.188 kg; Código LER 17 06 04; Massa do elemento 6.6 kg; Volume 0.011 m3
Resíduos:
- embalagem: re170203 Plástico; rendimento 0.034 kg

**mt16pew040b** Ud Espiga de polipropileno com prego de plástico reforçado com fibra de vidro
Dados técnicos: Custo energético 0.318 MJ; Emissão de CO2 0.070 kg
Resíduos:
- embalagem: re150101 Embalagens de papel e cartão. (componente de resíduo); rendimento 0.072 kg; Código LER 15 01 01; Massa do elemento 1 kg; Volume 0.001333 m3

**mt28mpc020c** kg Argamassa polimérica de altas prestações reforçada com fibras
Dados técnicos: Custo energético 3.340 MJ; Emissão de CO2 0.250 kg; Código LER 17 01 01; Massa do elemento 1 kg; Volume 0.000667 m3

**mt28maw050h** m² Malha de fibra de vidro anti-álcalis
Dados técnicos: Custo energético 13.504 MJ; Emissão de CO2 0.664 kg; Código LER 17 02 03; Massa do elemento 0.16 kg; Volume 0.000267 m3
Resíduos:
- embalagem: re170203 Plástico; rendimento 0.024 kg

**mt28maw250a** m Perfil de PVC com malha de fibra de vidro anti-álcalis, Webertherm CF "WEBER", para formação de pingadeiras
Dados técnicos: Custo energético 11.900 MJ; Emissão de CO2 0.855 kg; Código LER 17 02 03; Massa do elemento 0.2 kg; Volume 0.000333 m3
Resíduos:
- embalagem: re170203 Plástico; rendimento 0.005 kg

**mt28maw220a** m Perfil de canto Webertherm "WEBER"
Dados técnicos: Custo energético 42.303 MJ; Emissão de CO2 2.708 kg; Código LER 17 04 02; Massa do elemento 0.46 kg; Volume 0.000307 m3
Resíduos:
- embalagem: re170203 Plástico; rendimento 0.005 kg

**mt28esc010b** kg Argamassa de cal imitação de estuque tradicional
Dados técnicos: Custo energético 4.268 MJ; Emissão de CO2 0.262 kg; Código LER 17 01 01; Massa do elemento 1 kg; Volume 0.000667 m3
Resíduos:
- embalagem: re150101 Embalagens de papel e cartão; rendimento 0.014 kg

**mt28maw050g** m² Malha de fibra de vidro anti-álcalis
Dados técnicos: Custo energético 6.378 MJ; Emissão de CO2 0.314 kg; Código LER 17 02 03; Massa do elemento 0.058 kg; Volume 0.000097 m3
Resíduos:
- embalagem: re170203 Plástico; rendimento 0.024 kg
