# Parapeito de madeira, de uma só peça

- Propriedade do ficheiro: CYPE Ingenieros S.A.
- Formato: FIEBDC-3/2016
- Programa: Gerador de preços para construção civil. CYPE Ingenieros, S.A.
- Data: 28/03/2024
- Moeda: EUR
- Custos indirectos: 3 %
- IVA: 23 %

## H Remates e trabalhos auxiliares

### HR Remates de fachada

#### HRM De madeira

**HRM015** Ud Parapeito de madeira, de uma só peça.
Parapeito de madeira serrada de pinho Oregón com acabamento polido, de uma só peça, de 500 mm de comprimento, 300 mm de largura e 52 mm de espessura, com pingadeira, envernizado em oficina, encastrado nas ombreiras; colocação com adesivo de borracha sintética; e vedação das uniões com os muros com adesivo de polímero MS.
Inclui: Marcação da disposição das peças. Preparação e regularização do suporte. Colocação, aprumo, nivelamento e alinhamento. Vedação de juntas e limpeza.
Critério de medição de projecto: Número de unidades previstas, segundo documentação gráfica de Projecto.
Critério de medição de obra: Medir-se-á o número de unidades realmente executadas segundo especificações de Projecto.

| Código | Un | Descrição | Rendimento | Preço | Importância |
|---|---|---|---|---|---|
| mt29tma140 | kg | Adesivo de borracha sintética, de aplicação em duas faces, para revestimentos decorativos de madeira. (material) | 0.045 | 4.1 | 0.185 |
| mt20vma015a | m³ | Madeira serrada de pinho Oregón com acabamento polido, para parapeito, até 800 mm de comprimento, até 400 mm de largura e 52 mm de espessura, trabalhada em oficina. (material) | 0.008 | 911.07 | 7.289 |
| mt22www010b | Ud | Cartucho de 290 ml de vedante adesivo monocomponente, neutro, súper elástico, à base de polímero MS, cor cinzento, com resistência à intempérie e aos raios UV e alongamento até à rotura 750%. (material) | 0.062 | 5.29 | 0.328 |
| mo017 | h | Oficial de 1ª carpinteiro. (mão de obra) | 0.25 | 23.03 | 5.758 |
| mo058 | h | Ajudante de carpinteiro. (mão de obra) | 0.25 | 22.27 | 5.568 |
| % | % | Custos directos complementares | 2 % | 19.128 | 0.383 |
|  |  | Custos directos |  |  | 19.511 |

Resíduos:
- colocação: mt20vma015a; factor de resíduo 0.0015
- colocação: mt22www010b; factor de resíduo 0.06

## Recursos

**mt29tma140** kg Adesivo de borracha sintética, de aplicação em duas faces, para revestimentos decorativos de madeira
Dados técnicos: Custo energético 89.324 MJ; Emissão de CO2 3.894 kg
Resíduos:
- embalagem: re170203 Plástico. (componente de resíduo); rendimento 0.005 kg; Código LER 17 02 03; Massa do elemento 1 kg; Volume 0.001667 m3

**mt20vma015a** m³ Madeira serrada de pinho Oregón com acabamento polido
Dados técnicos: Custo energético 2240.875 MJ; Emissão de CO2 -65.808 kg; Código LER 17 02 01; Massa do elemento 50 kg; Volume 0.045455 m3
Resíduos:
- embalagem: re170203 Plástico; rendimento 0.04 kg

**mt22www010b** Ud Cartucho de 290 ml de vedante adesivo monocomponente
Dados técnicos: Custo energético 70.388 MJ; Emissão de CO2 3.428 kg; Código LER 17 09 04; Massa do elemento 0.421 kg; Volume 0.000281 m3
Resíduos:
- embalagem: re170203 Plástico; rendimento 0.1 kg
