# Sistema de aquecimento e arrefecimento por piso radiante, com camada de argamassa

- Propriedade do ficheiro: CYPE Ingenieros S.A.
- Formato: FIEBDC-3/2016
- Programa: Gerador de preços para construção civil. CYPE Ingenieros, S.A.
- Data: 28/03/2024
- Moeda: EUR
- Custos indirectos: 3 %
- IVA: 23 %

## I Instalações

### IC Aquecimento, arrefecimento, climatização e A.Q.S.

#### ICE Emissores a água para aquecimento e arrefecimento

**ICE106** m² Sistema de aquecimento e arrefecimento por piso radiante, com camada de argamassa.
Sistema de aquecimento por piso radiante, composto por filme de polietileno, banda de espuma de polietileno (PE), de 150x10 mm, painel porta-tubos isolante de poliestireno expandido (EPS), de 30 kg/m³ de densidade, de 1450x850 mm e 13 mm de espessura, tubo de polietileno reticulado (PE-Xa) com barreira de oxigénio e camada de protecção de polietileno (PE) modificado, de 16 mm de diâmetro exterior e 2 mm de espessura, e argamassa autonivelante, CA - C20 - F4 segundo EN 13813, de 50 mm de espessura. Totalmente montado, ligado e testado.
Inclui: Preparação e limpeza da superfície de apoio. Marcação da instalação. Estendimento do filme de polietileno. Fixação do rodapé perimetral. Colocação dos painéis. Marcação do traçado da tubagem. Colocação e fixação das tubagens. Derramamento e espalhamento da camada de argamassa autonivelante. Realização de ensaios.
Critério de medição de projecto: Superfície útil, medida segundo documentação gráfica de Projecto.
Critério de medição de obra: Medir-se-á a superfície realmente executada segundo especificações de Projecto.

| Código | Un | Descrição | Rendimento | Preço | Importância |
|---|---|---|---|---|---|
| mt17peu010a | m² | Filme de polietileno. (material) | 1 | 1.61 | 1.610 |
| mt17epu021a | m | Banda de espuma de polietileno (PE), de 150x10 mm, com fitas autoadesivas. (material) | 0.6 | 3.17 | 1.902 |
| mt17epu010a | m² | Painel porta-tubos isolante de poliestireno expandido (EPS), de 30 kg/m³ de densidade, de 1450x850 mm e 13 mm de espessura, espaçamento do tubo múltiplo de 5 cm, válido para tubo de 16 e 17 mm de diâmetro, com união entre painéis através de sobreposição para evitar pontes térmicas e infiltrações de argamassa. (material) | 1 | 19.09 | 19.090 |
| mt37tpu012a | m | Tubo de polietileno reticulado (PE-Xa) com barreira de oxigénio e camada de protecção de polietileno (PE) modificado, de 16 mm de diâmetro exterior e 2 mm de espessura, segundo NP EN ISO 15875-2. (material) | 5 | 2.96 | 14.800 |
| mt09mal020a | m³ | Argamassa autonivelante, CA - C20 - F4 segundo EN 13813, à base de sulfato de cálcio, para espessuras de 2,5 a 7,0 cm, usada em nivelação de pavimentos. (material) | 0.05 | 259.96 | 12.998 |
| mt08aaa010a | m³ | Água. (material) | 0.004 | 1.5 | 0.006 |
| mq06pym020 | h | Misturadora-bombeadora para argamassas autonivelantes. (equipamento) | 0.05 | 10.91 | 0.546 |
| mo004 | h | Oficial de 1ª instalador de aquecimento. (mão de obra) | 0.67 | 23.31 | 15.618 |
| mo103 | h | Ajudante de instalador de aquecimento. (mão de obra) | 0.67 | 22.09 | 14.800 |
| mo031 | h | Oficial de 1ª aplicador de argamassa autonivelante. (mão de obra) | 0.05 | 22.68 | 1.134 |
| mo069 | h | Ajudante de aplicador de argamassa autonivelante. (mão de obra) | 0.05 | 22.13 | 1.107 |
| % | % | Custos directos complementares | 2 % | 83.611 | 1.672 |
|  |  | Custos directos |  |  | 85.283 |

Resíduos:
- colocação: mt17peu010a Filme de polietileno; factor de resíduo 0.06
- colocação: mt17epu021a Banda de espuma de polietileno (PE), de 150x10 mm, com fitas autoadesivas; factor de resíduo 0.0597238
- colocação: mt17epu010a; factor de resíduo 0.0239997
- colocação: mt37tpu012a; factor de resíduo 0.0275
- colocação: mt09mal020a; factor de resíduo 0.0036

## Recursos

**mt17peu010a** m² Filme de polietileno
Dados técnicos: Custo energético 28.363 MJ; Emissão de CO2 1.039 kg; Código LER 17 06 04; Massa do elemento 0.19 kg; Volume 0.000317 m3
Resíduos:
- embalagem: re170203 Plástico. (componente de resíduo); rendimento 0.024 kg; Código LER 17 02 03; Massa do elemento 1 kg; Volume 0.001667 m3

**mt17epu021a** m Banda de espuma de polietileno (PE), de 150x10 mm, com fitas autoadesivas
Dados técnicos: Custo energético 14.504 MJ; Emissão de CO2 0.516 kg; Código LER 17 06 04; Massa do elemento 0.105 kg; Volume 0.000175 m3
Resíduos:
- embalagem: re170203 Plástico; rendimento 0.001 kg

**mt17epu010a** m² Painel porta-tubos isolante de poliestireno expandido (EPS)
Dados técnicos: Custo energético 34.695 MJ; Emissão de CO2 1.236 kg; Código LER 17 06 04; Massa do elemento 0.341463 kg; Volume 0.000569 m3
Resíduos:
- embalagem: re170203 Plástico; rendimento 0.034 kg

**mt37tpu012a** m Tubo de polietileno reticulado (PE-Xa) com barreira de oxigénio e camada de protecção de polietileno (PE) modificado
Dados técnicos: Custo energético 7.363 MJ; Emissão de CO2 0.366 kg; Código LER 17 02 03; Massa do elemento 0.076 kg; Volume 0.000127 m3

**mt09mal020a** m³ Argamassa autonivelante
Dados técnicos: Custo energético 1365.000 MJ; Emissão de CO2 105.000 kg; Código LER 17 01 01; Massa do elemento 2100 kg; Volume 1.4 m3

**mt08aaa010a** m³ Água
Dados técnicos: Custo energético 60.000 MJ; Emissão de CO2 30.000 kg
