# Chaminé individual concêntrica de parede dupla de aço inoxidável

- Propriedade do ficheiro: CYPE Ingenieros S.A.
- Formato: FIEBDC-3/2016
- Programa: Gerador de preços para construção civil. CYPE Ingenieros, S.A.
- Data: 23/05/2024
- Moeda: EUR
- Custos indirectos: 3 %
- IVA: 23 %

## I Instalações

### IC Aquecimento, arrefecimento, climatização e A.Q.S.

#### ICO Sistemas de evacuação dos produtos da combustão

**ICO120** m Chaminé individual concêntrica de parede dupla de aço inoxidável.
Chaminé modular concêntrica, metálica, formada por tubo de parede dupla com junta de estanquidade, de 80/125 mm de diâmetro, composto por parede interior de aço inoxidável AISI 316L e parede exterior de aço inoxidável AISI 304, com junta de estanquidade de silicone, temperatura máxima de 200°C, pressão de trabalho até 200 Pa, para evacuação dos produtos da combustão e admissão de ar comburente, do equipamento de aquecimento com câmara de combustão estanque, a gás ou a gasóleo. Inclusive acessórios, peças especiais, módulos finais e material auxiliar para montagem e fixação.
Inclui: Marcação. Colocação de tubos, acessórios, peças especiais e módulos finais. Fixação do material auxiliar para montagem e fixação à obra. Montagem. Ligação e verificação do seu correcto funcionamento.
Critério de medição de projecto: Comprimento medido desde o arranque da chaminé até a parte superior do módulo final, segundo documentação gráfica de Projecto.
Critério de medição de obra: Medir-se-á, desde o arranque da chaminé até a parte superior do módulo final, o comprimento realmente executado segundo especificações de Projecto.

| Código | Un | Descrição | Rendimento | Preço | Importância |
|---|---|---|---|---|---|
| mt20din081a | Ud | Material auxiliar para montagem e fixação dos tubos de parede dupla com junta de estanquidade, de 80/125 mm de diâmetro. (material) | 1 | 7.35 | 7.350 |
| mt20din080an | m | Tubo de parede dupla com junta de estanquidade, de 80/125 mm de diâmetro, composto por parede interior de aço inoxidável AISI 316L e parede exterior de aço inoxidável AISI 304, com junta de estanquidade de silicone, temperatura máxima de 200°C, pressão de trabalho até 200 Pa, segundo NP EN 1856-1, com o preço incrementado em 65% relativamente a acessórios, peças especiais e módulos finais. (material) | 1 | 202.08 | 202.080 |
| mo004 | h | Oficial de 1ª instalador de aquecimento. (mão de obra) | 0.31 | 23.31 | 7.226 |
| mo103 | h | Ajudante de instalador de aquecimento. (mão de obra) | 0.31 | 22.09 | 6.848 |
| % | % | Custos directos complementares | 2 % | 223.504 | 4.470 |
|  |  | Custos directos |  |  | 227.974 |

Resíduos:
- colocação: mt20din080an; factor de resíduo 0.0105

## Recursos

**mt20din080an** m Tubo de parede dupla com junta de estanquidade
Dados técnicos: Custo energético 444.923 MJ; Emissão de CO2 65.090 kg; Código LER 17 04 05; Massa do elemento 9.3 kg; Volume 0.004429 m3
Resíduos:
- embalagem: re170201 Madeira. (componente de resíduo); rendimento 0.013 kg; Código LER 17 02 01; Massa do elemento 1 kg; Volume 0.000909 m3
- embalagem: re170203 Plástico. (componente de resíduo); rendimento 0.003 kg; Código LER 17 02 03; Massa do elemento 1 kg; Volume 0.001667 m3
