# Ventilador para vidro ou parede

- Propriedade do ficheiro: CYPE Ingenieros S.A.
- Formato: FIEBDC-3/2016
- Programa: Gerador de preços para construção civil. CYPE Ingenieros, S.A.
- Data: 28/03/2024
- Moeda: EUR
- Custos indirectos: 3 %
- IVA: 23 %

## I Instalações

### IC Aquecimento, arrefecimento, climatização e A.Q.S.

#### ICR Sistemas de condução de ar

**ICR012** Ud Ventilador para vidro ou parede.
Ventilador helicoidal de ABS, potência máxima de 32 W, caudal máximo de 225 m³/h, de 230x131x251 mm, nível de pressão sonora de 39 dBA, com duas opções de funcionamento (paragem com persiana fechada/arranque como extractor), formado por corpo, persiana automática e motor de uma velocidade para alimentação monofásica a 230 V e 50 Hz de frequência; controlo remoto, de 88x47x88 mm. Inclusive acessórios e elementos de fixação.
Inclui: Marcação. Colocação e fixação do ventilador. Colocação de acessórios. Ligação e verificação do seu correcto funcionamento.
Critério de medição de projecto: Número de unidades previstas, segundo documentação gráfica de Projecto.
Critério de medição de obra: Medir-se-á o número de unidades realmente executadas segundo especificações de Projecto.

| Código | Un | Descrição | Rendimento | Preço | Importância |
|---|---|---|---|---|---|
| mt42vsp110a | Ud | Ventilador helicoidal de ABS, potência máxima de 32 W, caudal máximo de 225 m³/h, de 230x131x251 mm, nível de pressão sonora de 39 dBA, com duas opções de funcionamento (paragem com persiana fechada/arranque como extractor), formado por corpo, persiana automática e motor de uma velocidade para alimentação monofásica a 230 V e 50 Hz de frequência. (material) | 1 | 111.35 | 111.350 |
| mt42vsp120a | Ud | Controlo remoto, de 88x47x88 mm, para controlo de até 5 ventiladores, composto de caixa de plástico, ligação por repartidores, interruptor paragem/arranque e comutador para o controlo da abertura e fecho da persiana. (material) | 1 | 28.31 | 28.310 |
| mo011 | h | Oficial de 1ª montador. (mão de obra) | 0.2 | 23.31 | 4.662 |
| mo080 | h | Ajudante de montador. (mão de obra) | 0.2 | 22.13 | 4.426 |
| % | % | Custos directos complementares | 2 % | 148.748 | 2.975 |
|  |  | Custos directos |  |  | 151.723 |

## Recursos

**mt42vsp110a** Ud Ventilador helicoidal de ABS
Dados técnicos: Custo energético 152.481 MJ; Emissão de CO2 8.647 kg
Resíduos:
- embalagem: re150101 Embalagens de papel e cartão. (componente de resíduo); rendimento 1.32 kg; Código LER 15 01 01; Massa do elemento 1 kg; Volume 0.001333 m3

**mt42vsp120a** Ud Controlo remoto
Dados técnicos: Custo energético 0.133 MJ; Emissão de CO2 0.210 kg
Resíduos:
- embalagem: re150101 Embalagens de papel e cartão; rendimento 0.247 kg
