# Unidade de tratamento de ar (UTA) a quatro tubos, com bateria de água fria e bateria de água quente

- Propriedade do ficheiro: CYPE Ingenieros S.A.
- Formato: FIEBDC-3/2016
- Programa: Gerador de preços para construção civil. CYPE Ingenieros, S.A.
- Data: 09/06/2025
- Moeda: EUR
- Custos indirectos: 3 %
- IVA: 23 %

## I Instalações

### IC Aquecimento, arrefecimento, climatização e A.Q.S.

#### ICT Unidades de tratamento de ar (UTAs)

**ICT100** Ud Unidade de tratamento de ar (UTA) a quatro tubos, com bateria de água fria e bateria de água quente.
Unidade de tratamento de ar, modelo TKM-50/1 "TROX", tamanho 1, formada por caixilho autoportante de chapa de aço galvanizado pintado com esquinas de alumínio injectado e junta de estanquidade perimetral, painéis e portas de tipo sandwich de 25 mm, constituídos por duas chapas e isolamento de lã mineral, portas com dobradiças e barras de abertura rápida, soco para cada módulo formado por perfis do tipo U de chapa de aço galvanizado, bateria de frio de 4 filas, bateria de calor de 1 fila, de tubos de cobre e asas de alumínio, comportas preparadas para motorizar, recuperador estático com free-cooling, filtro para o ar exterior plano G3, filtro para o ar de impulsão plano G4, filtro para o ar de retorno plano G3, ventilador de impulsão modelo AT 7-7 com motor de 1,1 kW, ventilador de retorno modelo AT 7-7 com motor de 0,75 kW. Totalmente montada, ligada e colocada em funcionamento pela empresa instaladora para a verificação do seu correcto funcionamento.
Inclui: Implantação da unidade. Colocação e fixação da unidade. Ligação com as redes de abastecimento de água, eléctrica, de recolha de condensados, e de condutas. Colocação em funcionamento.
Critério de medição de projecto: Número de unidades previstas, segundo documentação gráfica de Projecto.
Critério de medição de obra: Medir-se-á o número de unidades realmente executadas segundo especificações de Projecto.

| Código | Un | Descrição | Rendimento | Preço | Importância |
|---|---|---|---|---|---|
| mt42trx551bbcjd | Ud | Unidade de tratamento de ar, modelo TKM-50/1 "TROX", tamanho 1, formada por caixilho autoportante de chapa de aço galvanizado pintado com esquinas de alumínio injectado e junta de estanquidade perimetral, painéis e portas de tipo sandwich de 25 mm, constituídos por duas chapas e isolamento de lã mineral, portas com dobradiças e barras de abertura rápida, soco para cada módulo formado por perfis do tipo U de chapa de aço galvanizado, bateria de frio de 4 filas, bateria de calor de 1 fila, de tubos de cobre e asas de alumínio, comportas preparadas para motorizar, recuperador estático com free-cooling, filtro para o ar exterior plano G3, filtro para o ar de impulsão plano G4, filtro para o ar de retorno plano G3, ventilador de impulsão modelo AT 7-7 com motor de 1,1 kW, ventilador de retorno modelo AT 7-7 com motor de 0,75 kW. (material) | 1 | 4321 | 4321.000 |
| mo005 | h | Oficial de 1ª instalador de ar condicionado. (mão de obra) | 0.836 | 25.32 | 21.168 |
| mo104 | h | Ajudante de instalador de ar condicionado. (mão de obra) | 0.836 | 23.99 | 20.056 |
| % | % | Custos directos complementares | 2 % | 4362.224 | 87.244 |
|  |  | Custos directos |  |  | 4449.468 |

## Recursos

**mt42trx551bbcjd** Ud Unidade de tratamento de ar
Dados técnicos: Custo energético 7147.664 MJ; Emissão de CO2 480.420 kg
Resíduos:
- embalagem: re150101 Embalagens de papel e cartão. (componente de resíduo); rendimento 0.18 kg; Código LER 15 01 01; Massa do elemento 1 kg; Volume 0.001333 m3
- embalagem: re170203 Plástico. (componente de resíduo); rendimento 0.09 kg; Código LER 17 02 03; Massa do elemento 1 kg; Volume 0.001667 m3
