# Tomada de terra com duas varetas de aço cobreado de 2 m de comprimento cada uma

- Propriedade do ficheiro: CYPE INGENIEROS, S.A.
- Formato: FIEBDC-3/2002
- Moeda: EUR
- Custos indirectos: 3.00 %
- IVA: 23.00 %

**IEP021** Ud Tomada de terra com duas varetas de aço cobreado de 2 m de comprimento cada uma.
Fornecimento e instalação de tomada de terra composta por duas varetas de aço cobreado de 2 m de comprimento cada uma, cravadas no terreno, unidas com cabo condutor de cobre de 25 mm² de secção, ligadas a ponte para verificação, dentro de uma caixa de visita de polipropileno de 30x30 cm. Incluindo marcação, escavação para a caixa de visita e o cabo condutor que liga os eléctrodos, cravação dos eléctrodos no terreno, colocação da caixa de visita, ligação dos eléctrodos com a linha de ligação através de conectores tipo grampo, enchimento com terras da própria escavação e aditivos para diminuir a resistividade do terreno e ligação à rede de terra através de ponte de verificação. Totalmente montada, ligada e testada pela empresa instaladora através dos respectivos ensaios (incluídos neste preço).
Inclui: Marcação. Escavação. Cravação das varetas. Colocação da caixa de visita. Ligação dos eléctrodos com a linha de ligação. Enchimento da zona escavada. Ligação à rede de terra. Realização de ensaios.
Critério de medição de projecto: Número de unidades previstas, segundo documentação gráfica de Projecto.
Critério de medição de obra: Medir-se-á o número de unidades realmente executadas segundo especificações de Projecto.

| Código | Un | Descrição | Rendimento | Preço | Importância |
|---|---|---|---|---|---|
| mt35tte010b | Ud | Eléctrodo para rede de terra cobreado com 300 µm, fabricado em aço, de 15 mm de diâmetro e 2 m de comprimento. (material) | 2.000 | 18.00 | 36.00 |
| mt35ttc010a | m | Condutor de cobre nu, de 25 mm². (material) | 2.500 | 1.30 | 3.25 |
| mt35tta040 | Ud | Conector tipo grampo para ligação de vareta. (material) | 2.000 | 1.00 | 2.00 |
| mt35tta010 | Ud | Caixa de polipropileno para tomada de terra, de 300x300 mm, com tampa amovível. (material) | 1.000 | 74.00 | 74.00 |
| mt35tta030 | Ud | Ponte para comprovação de ligação à terra de la instalação eléctrica. (material) | 1.000 | 46.00 | 46.00 |
| mt35tta060 | Ud | Saco de 5 kg de sais minerais para a melhoria da condutividade de ligações à terra. (material) | 0.666 | 3.50 | 2.33 |
| mt35www020 | Ud | Material auxiliar para instalações de tomada de terra. (material) | 1.000 | 1.15 | 1.15 |
| mq01ret020b | h | Retroescavadora sobre pneus, de 70 kW. (equipamento) | 0.021 | 36.43 | 0.77 |
| mo003 | h | Oficial de 1ª electricista. (mão de obra) | 0.251 | 17.41 | 4.37 |
| mo102 | h | Ajudante de electricista. (mão de obra) | 0.251 | 16.42 | 4.12 |
| mo113 | h | Operário não qualificado construção. (mão de obra) | 0.009 | 15.82 | 0.14 |
| % | % | Custos directos complementares | 2 % | 174.13 | 3.48 |
|  |  | Custos directos |  |  | 177.61 |
