# Acessório de transição normalizado para ramal de ligação de gás

- Propriedade do ficheiro: CYPE Ingenieros S.A.
- Formato: FIEBDC-3/2016
- Programa: Gerador de preços para construção civil. CYPE Ingenieros, S.A.
- Data: 12/02/2025
- Moeda: EUR
- Custos indirectos: 3 %
- IVA: 23 %

## I Instalações

### IG Gases combustíveis

#### IGW Elementos

**IGW001** Ud Acessório de transição normalizado para ramal de ligação de gás.
Acessório de transição normalizado para ramal de ligação de gás, com transição de tubo de polietileno de 32 mm para tubo de aço de 1", com ligação monobloco e bainha metálica de protecção da ligação preenchida com resina de poliuretano como protecção anti-humidade.
Inclui: Montagem, ligação e verificação do seu correcto funcionamento.
Critério de medição de projecto: Número de unidades previstas, segundo documentação gráfica de Projecto.
Critério de medição de obra: Medir-se-á o número de unidades realmente executadas segundo especificações de Projecto.

| Código | Un | Descrição | Rendimento | Preço | Importância |
|---|---|---|---|---|---|
| mt43tal010g | Ud | Acessório de transição normalizado para ramal de ligação de gás, com transição de tubo de polietileno de 32 mm para tubo de aço de 1", com ligação monobloco e bainha metálica de protecção da ligação preenchida com resina de poliuretano como protecção anti-humidade. (material) | 1 | 36.08 | 36.080 |
| mo010 | h | Oficial de 1ª instalador de gás. (mão de obra) | 0.1 | 25.32 | 2.532 |
| mo109 | h | Ajudante de instalador de gás. (mão de obra) | 0.1 | 23.99 | 2.399 |
| % | % | Custos directos complementares | 2 % | 41.011 | 0.820 |
|  |  | Custos directos |  |  | 41.831 |

## Recursos

**mt43tal010g** Ud Acessório de transição normalizado para ramal de ligação de gás
Dados técnicos: Custo energético 158.389 MJ; Emissão de CO2 7.545 kg
Resíduos:
- embalagem: re150101 Embalagens de papel e cartão. (componente de resíduo); rendimento 0.072 kg; Código LER 15 01 01; Massa do elemento 1 kg; Volume 0.001333 m3
