# Luminária para garagem

- Propriedade do ficheiro: CYPE Ingenieros S.A.
- Formato: FIEBDC-3/2016
- Programa: Gerador de preços para construção civil. CYPE Ingenieros, S.A.
- Data: 31/07/2023
- Moeda: EUR
- Custos indirectos: 3 %
- IVA: 23 %

## I Instalações

### II Iluminação

#### III Instalação interior

**III010** Ud Luminária para garagem.
Luminária, de 666x170x100 mm, para 2 lâmpadas fluorescentes TL de 18 W, com corpo de poliéster reforçado com fibra de vidro; reflector interior de chapa de aço, acabamento termoesmaltado, de cor branca; difusor de metacrilato; balastro magnético; protecção IP65 e rendimento maior que 65%. Instalação na superfície do tecto em garagem. Inclusive lâmpadas.
Inclui: Marcação. Montagem, ligação e verificação do seu correcto funcionamento.
Critério de medição de projecto: Número de unidades previstas, segundo documentação gráfica de Projecto.
Critério de medição de obra: Medir-se-á o número de unidades realmente executadas segundo especificações de Projecto.

| Código | Un | Descrição | Rendimento | Preço | Importância |
|---|---|---|---|---|---|
| mt34ode100ddd | Ud | Luminária, de 666x170x100 mm, para 2 lâmpadas fluorescentes TL de 18 W, com corpo de poliéster reforçado com fibra de vidro; reflector interior de chapa de aço, acabamento termoesmaltado, de cor branca; difusor de metacrilato; balastro magnético; protecção IP65 e rendimento maior que 65%. (material) | 1 | 18.21 | 18.210 |
| mt34tuf010k | Ud | Tubo fluorescente TL de 18 W. (material) | 2 | 8.29 | 16.580 |
| mo003 | h | Oficial de 1ª electricista. (mão de obra) | 0.3 | 21.36 | 6.408 |
| mo102 | h | Ajudante de electricista. (mão de obra) | 0.3 | 20.25 | 6.075 |
| % | % | Custos directos complementares | 2 % | 47.273 | 0.945 |
|  |  | Custos directos |  |  | 48.218 |

## Recursos

**mt34ode100ddd** Ud Luminária, de 666x170x100 mm
Dados técnicos: Custo energético 137.160 MJ; Emissão de CO2 6.546 kg
Resíduos:
- embalagem: re150101 Embalagens de papel e cartão. (componente de resíduo); rendimento 0.09 kg; Código LER 15 01 01; Massa do elemento 1 kg; Volume 0.001333 m3
- embalagem: re170203 Plástico. (componente de resíduo); rendimento 0.045 kg; Código LER 17 02 03; Massa do elemento 1 kg; Volume 0.001667 m3
