# Sistema de vedação de passagem de cabos com isolamento

- Propriedade do ficheiro: CYPE INGENIEROS, S.A.
- Formato: FIEBDC-3/2002
- Moeda: EUR
- Custos indirectos: 3.00 %
- IVA: 23.00 %

**IOJ003** Ud Sistema de vedação de passagem de cabos com isolamento, de diâmetro exterior menor ou igual de 21 mm, em parede, de 100 mm de espessura, através de uma abertura de 100 mm de largura e 100 mm de altura, para protecção passiva contra incêndios e garantir a resistência ao fogo EI 120, formado por material de enchimento de nódulos de lã de rocha, de 45 kg/m³ de densidade, recoberto por ambas as faces por uma camada de 25 mm de espessura de massa intumescente com propriedades ignífugas, cor cinzento antracite.
Sistema de vedação de passagem de cabos com isolamento, de diâmetro exterior menor ou igual de 21 mm, em parede, de 100 mm de espessura, através de uma abertura de 100 mm de largura e 100 mm de altura, para protecção passiva contra incêndios e garantir a resistência ao fogo EI 120, formado por material de enchimento de nódulos de lã de rocha, de 45 kg/m³ de densidade, recoberto por ambas as faces por uma camada de 25 mm de espessura de massa intumescente com propriedades ignífugas, cor cinzento antracite.
Inclui: Limpeza e preparação do paramento. Inserção do material de enchimento. Aplicação do vedante. Alisamento com espátula. Limpeza final.
Critério de medição de projecto: Número de unidades previstas, segundo documentação gráfica de Projecto.
Critério de medição de obra: Medir-se-á o número de unidades realmente executadas segundo especificações de Projecto.

| Código | Un | Descrição | Rendimento | Preço | Importância |
|---|---|---|---|---|---|
| mt16lra011a | kg | Nódulos de lã de rocha, de 45 kg/m³ de densidade, para enchimento de fendas e juntas. (material) | 0.022 | 2.42 | 0.05 |
| mt41phi040a | Ud | Cartucho de 310 ml de massa intumescente com propriedades ignífugas, cor cinzento antracite, para vedação de juntas e aberturas. (material) | 1.611 | 12.26 | 19.75 |
| mo113 | h | Operário não qualificado construção. (mão de obra) | 0.301 | 17.39 | 5.23 |
| % | % | Custos directos complementares | 2 % | 25.03 | 0.50 |
|  |  | Custos directos |  |  | 25.53 |
