# Soco para sistema Webertherm ETICS "WEBER"

- Propriedade do ficheiro: CYPE INGENIEROS, S.A.
- Formato: FIEBDC-3/2002
- Moeda: EUR
- Custos indirectos: 3.00 %
- IVA: 23.00 %

**NAS126** m² Soco para sistema Webertherm ETICS "WEBER", com DITE - 05/0250, com os painéis isolantes enterrados, composto por: camada de impermeabilização de argamassa impermeabilizante flexível, monocomponente, Webertec Imperflex "WEBER", cor cinzento, aplicada em duas camadas; painel rígido de poliestireno extrudido, Webertherm Placa XPS "WEBER", de cor branca, de 40 mm de espessura, fixado ao suporte com argamassa polimérica de altas prestações reforçada com fibras, Webertherm Base, "WEBER", cor cinzento; camada de acabamento de argamassa termo-isolante, Webertherm Color "WEBER", aplicada manualmente, cor branca, gama Estándar, acabamento raspado, armada com malha de fibra de vidro anti-álcalis, Webertherm 200 "WEBER", de 7x6,5 mm de vão de malha, 195 g/m² de massa superficial e 0,66 mm de espessura; camada de impermeabilização de argamassa impermeabilizante flexível, monocomponente, Webertec Imperflex "WEBER", cor cinzento, aplicada em duas camadas; camada drenante com lâmina drenante e filtrante de estrutura nodular de polietileno de alta densidade (PEAD/HDPE), com nódulos de 8 mm de altura, resistência à compressão 150 kN/m² segundo EN ISO 604, capacidade de drenagem 5 l/(s·m) e massa nominal 0,5 kg/m², colocada sobre o isolamento.
Soco para sistema Webertherm ETICS "WEBER", com DITE - 05/0250, com os painéis isolantes enterrados, composto por: camada de impermeabilização de argamassa impermeabilizante flexível, monocomponente, Webertec Imperflex "WEBER", cor cinzento, aplicada em duas camadas; painel rígido de poliestireno extrudido, Webertherm Placa XPS "WEBER", de cor branca, de 40 mm de espessura, fixado ao suporte com argamassa polimérica de altas prestações reforçada com fibras, Webertherm Base, "WEBER", cor cinzento; camada de acabamento de argamassa termo-isolante, Webertherm Color "WEBER", aplicada manualmente, cor branca, gama Estándar, acabamento raspado, armada com malha de fibra de vidro anti-álcalis, Webertherm 200 "WEBER", de 7x6,5 mm de vão de malha, 195 g/m² de massa superficial e 0,66 mm de espessura; camada de impermeabilização de argamassa impermeabilizante flexível, monocomponente, Webertec Imperflex "WEBER", cor cinzento, aplicada em duas camadas; camada drenante com lâmina drenante e filtrante de estrutura nodular de polietileno de alta densidade (PEAD/HDPE), com nódulos de 8 mm de altura, resistência à compressão 150 kN/m² segundo EN ISO 604, capacidade de drenagem 5 l/(s·m) e massa nominal 0,5 kg/m², colocada sobre o isolamento.
Inclui: Preparação da superfície suporte. Aplicação do impermeabilizante. Corte e preparação do isolamento. Colocação do isolamento sobre o paramento. Tratamento dos pontos singulares. Formação de juntas. Aplicação da argamassa decorativa e colocação da malha de fibra de vidro na camada de acabamento. Aplicação do impermeabilizante. Colocação da camada drenante.
Critério de medição de projecto: Superfície medida segundo documentação gráfica de Projecto.
Critério de medição de obra: Medir-se-á a superfície realmente executada segundo especificações de Projecto.
Critérios considerados na determinação do preço da unidade de obra: O preço inclui a execução dos remates nos encontros com paramentos, revestimentos ou outros elementos assentes na sua superfície.

| Código | Un | Descrição | Rendimento | Preço | Importância |
|---|---|---|---|---|---|
| mt28mic040a | kg | Argamassa impermeabilizante flexível, monocomponente, Webertec Imperflex "WEBER", cor cinzento, composta de cimentos especiais, inertes, resinas, sais activos e aditivos, passagem da água a contrapressão < 125 cm³/m² às 24 horas, com certificado de potabilidade, para aplicação em camada fina. (material) | 4.500 | 4.20 | 18.90 |
| mt28mpc020a | kg | Argamassa polimérica de altas prestações reforçada com fibras, Webertherm Base, "WEBER", cor cinzento, composta de cimento cinzento, cargas minerais, resinas hidrófugas redispersáveis, fibras e aditivos especiais, para aplicar com palustra, para aderir os painéis isolantes e como camada base, tipo GP CSIII W2, segundo EN 998-1. (material) | 6.000 | 0.84 | 5.04 |
| mt16pxw010b | m² | Painel rígido de poliestireno extrudido, Webertherm Placa XPS "WEBER", de cor branca, de 40 mm de espessura, segundo EN 13164, resistência térmica 1,2 m²°C/W, condutibilidade térmica 0,034 W/(m°C), Euroclasse E de reacção ao fogo. (material) | 1.050 | 10.12 | 10.63 |
| mt28maw050h | m² | Malha de fibra de vidro anti-álcalis, Webertherm 200 "WEBER", de 7x6,5 mm de vão de malha, 195 g/m² de massa superficial, 0,66 mm de espessura e de 0,11x50 m, para armar argamassas. (material) | 0.550 | 2.03 | 1.12 |
| mt28maw015a | kg | Argamassa termo-isolante, Webertherm Color "WEBER", cor branca, gama Estándar, acabamento raspado, composta de cimento branco, cal, inertes de granulometria compensada, aditivos orgânicos, pigmentos minerais e resinas hidrófugas redispersáveis, para aplicar com palustra, CSII W1 T2, segundo EN 998-1. (material) | 7.800 | 0.62 | 4.84 |
| mt14gdo010a | m² | Lâmina drenante e filtrante de estrutura nodular de polietileno de alta densidade (PEAD/HDPE), com nódulos de 8 mm de altura, resistência à compressão 150 kN/m² segundo EN ISO 604, capacidade de drenagem 5 l/(s·m) e massa nominal 0,5 kg/m². (material) | 0.200 | 1.51 | 0.30 |
| mo054 | h | Oficial de 1ª montador de isolamentos. (mão de obra) | 0.100 | 19.38 | 1.94 |
| mo101 | h | Ajudante de montador de isolamentos. (mão de obra) | 0.100 | 18.40 | 1.84 |
| mo039 | h | Oficial de 1ª rebocador. (mão de obra) | 0.300 | 18.85 | 5.66 |
| mo079 | h | Ajudante de rebocador. (mão de obra) | 0.300 | 18.40 | 5.52 |
| mo032 | h | Oficial de 1ª aplicador de produtos impermeabilizantes. (mão de obra) | 0.100 | 18.85 | 1.89 |
| mo070 | h | Ajudante de aplicador de produtos impermeabilizantes. (mão de obra) | 0.100 | 18.40 | 1.84 |
| % | % | Custos directos complementares | 2 % | 59.52 | 1.19 |
|  |  | Custos directos |  |  | 60.71 |
