# Impermeabilização de piscinas. Sistema Dry120 Pool "REVESTECH"

- Propriedade do ficheiro: CYPE Ingenieros S.A.
- Formato: FIEBDC-3/2016
- Programa: Gerador de preços para construção civil. CYPE Ingenieros, S.A.
- Data: 04/12/2022
- Moeda: EUR
- Custos indirectos: 3 %
- IVA: 23 %

## N Isolamentos e impermeabilizações

### NI Impermeabilizações

#### NIA Fossos de ascensor, depósitos e piscinas

**NIA100** m² Impermeabilização de piscinas. Sistema Dry120 Pool "REVESTECH".
Impermeabilização de piscinas. Sistema Dry120 Pool "REVESTECH", formado por lâmina impermeabilizante flexível tipo EVAC, Dry120 30 "REVESTECH", composta por uma folha dupla de poliolefina termoplástica com acetato de vinil etileno, com ambas as faces revestidas de fibras de poliéster não tecidas, de 1,25 mm de espessura e 525 g/m², fornecida em rolos de 1,5 m de largura e 30 m de comprimento, fixada ao suporte com cimento cola melhorado, deformável e tixotrópico, C2 TE S1 espalhada com palustra dentada. Inclusive complementos de reforço em tratamento de pontos singulares através da utilização de peças especiais "REVESTECH" para a resolução de ângulos internos Dry50 Cornerin, resolução de uniões com banda Dry50 Banda 13x30, resolução de encontros com paramentos com banda perimetral Corner Band, vedação de juntas e encontros com paramentos com Primerpool e vedação de juntas com Seal Plus.
Critérios considerados na determinação do preço da unidade de obra: O preço não inclui o revestimento.
Inclui: Limpeza e preparação da superfície suporte. Colocação da impermeabilização. Resolução dos pontos singulares. Vedação de juntas.
Critério de medição de projecto: Superfície medida em projecção horizontal, segundo documentação gráfica de Projecto, desde as faces interiores dos parapeitos ou muretes perimetrais que a limitam.
Critério de medição de obra: Medir-se-á, em projecção horizontal, a superfície realmente executada segundo especificações de Projecto, desde as faces interiores dos parapeitos ou muretes perimetrais que a limitam.

| Código | Un | Descrição | Rendimento | Preço | Importância |
|---|---|---|---|---|---|
| mt09mcm060a | kg | Cimento cola melhorado, C2 TE S1, segundo NP EN 12004, deformável, com deslizamento reduzido e tempo de colocação ampliado, cor cinzento, à base de cimento, inertes de granulometria fina, resinas sintéticas e aditivos especiais, com propriedades tixotrópicas e de endurecimento sem retracção. (material) | 0.6 | 1.06 | 0.636 |
| mt15rev012a | m² | Lâmina impermeabilizante flexível tipo EVAC, Dry120 30 "REVESTECH", composta por uma folha dupla de poliolefina termoplástica com acetato de vinil etileno, com ambas as faces revestidas de fibras de poliéster não tecidas, de 1,25 mm de espessura e 525 g/m², fornecida em rolos de 1,5 m de largura e 30 m de comprimento, segundo EN 13956. (material) | 1.1 | 15.67 | 17.237 |
| mt15rev170c | kg | Adesivo à base de poliuretano, Seal Plus "REVESTECH", cor castanho, para a vedação de juntas. (material) | 0.04 | 17.29 | 0.692 |
| mt15rev058l | m | Banda de reforço para lâmina impermeabilizante flexível tipo EVAC, Dry50 Banda 13x30 "REVESTECH", de 127 mm de largura, composta por uma folha dupla de poliolefina termoplástica com acetato de vinil etileno, com ambas as faces revestidas de fibras de poliéster não tecidas, de 0,52 mm de espessura e 335 g/m². (material) | 0.25 | 3.13 | 0.783 |
| mt15rev175c | kg | Primário à base de poliuretano em dispersão aquosa, Primerpool "REVESTECH", para a vedação de juntas e encontros com paramentos. (material) | 0.045 | 6.36 | 0.286 |
| mt15rev045c | m | Banda de reforço de encontros a 90° entre paramentos para lâmina impermeabilizante flexível tipo EVAC, Corner Band "REVESTECH", de 127 mm de largura, composta por uma folha dupla de poliolefina termoplástica com acetato de vinil etileno, com ambas as faces revestidas de fibras de poliéster não tecidas, de 0,8 mm de espessura e 625 g/m², fornecida em rolos de 30 m de comprimento. (material) | 0.1 | 4.84 | 0.484 |
| mt15rev065b | Ud | Complemento para reforço de pontos singulares em tratamentos impermeabilizantes através de peças para a resolução de ângulos internos, Dry50 Cornerin "REVESTECH". (material) | 0.02 | 7.33 | 0.147 |
| mo029 | h | Oficial de 1ª aplicador de lâminas impermeabilizantes. (mão de obra) | 0.164 | 20.78 | 3.408 |
| mo067 | h | Ajudante de aplicador de lâminas impermeabilizantes. (mão de obra) | 0.164 | 20.28 | 3.326 |
| % | % | Custos directos complementares | 2 % | 26.999 | 0.540 |
|  |  | Custos directos |  |  | 27.539 |

Resíduos:
- colocação: mt09mcm060a; factor de resíduo 0.068961
- colocação: mt15rev012a; factor de resíduo 0.035
- colocação: mt15rev170c Adesivo à base de poliuretano, Seal Plus "REVESTECH", cor castanho, para a vedação de juntas; factor de resíduo 0.03
- colocação: mt15rev058l; factor de resíduo 0.0690233
- colocação: mt15rev175c; factor de resíduo 0.03
- colocação: mt15rev045c; factor de resíduo 0.068338

## Recursos

**mt09mcm060a** kg Cimento cola melhorado
Dados técnicos: Custo energético 4.091 MJ; Emissão de CO2 0.394 kg; Código LER 17 09 04; Massa do elemento 1 kg; Volume 0.000667 m3
Resíduos:
- embalagem: re170203 Plástico. (componente de resíduo); rendimento 0.003 kg; Código LER 17 02 03; Massa do elemento 1 kg; Volume 0.001667 m3

**mt15rev012a** m² Lâmina impermeabilizante flexível tipo EVAC
Dados técnicos: Custo energético 57.644 MJ; Emissão de CO2 2.862 kg; Código LER 17 02 03; Massa do elemento 0.525 kg; Volume 0.000875 m3
Resíduos:
- embalagem: re170203 Plástico; rendimento 0.07 kg

**mt15rev170c** kg Adesivo à base de poliuretano, Seal Plus "REVESTECH", cor castanho, para a vedação de juntas
Dados técnicos: Custo energético 144.209 MJ; Emissão de CO2 7.002 kg; Código LER 17 09 04; Massa do elemento 1 kg; Volume 0.000667 m3
Resíduos:
- embalagem: re150104 Embalagens de metal. (componente de resíduo); rendimento 0.003 kg; Código LER 15 01 04; Massa do elemento 1 kg; Volume 0.001667 m3

**mt15rev058l** m Banda de reforço para lâmina impermeabilizante flexível tipo EVAC
Dados técnicos: Custo energético 4.316 MJ; Emissão de CO2 0.214 kg; Código LER 17 02 03; Massa do elemento 0.043 kg; Volume 0.000072 m3
Resíduos:
- embalagem: re170203 Plástico; rendimento 0.002 kg

**mt15rev175c** kg Primário à base de poliuretano em dispersão aquosa
Dados técnicos: Custo energético 144.471 MJ; Emissão de CO2 7.014 kg; Código LER 17 09 04; Massa do elemento 1 kg; Volume 0.000667 m3
Resíduos:
- embalagem: re170203 Plástico; rendimento 0.003 kg

**mt15rev045c** m Banda de reforço de encontros a 90° entre paramentos para lâmina impermeabilizante flexível tipo EVAC
Dados técnicos: Custo energético 7.067 MJ; Emissão de CO2 0.351 kg; Código LER 17 02 03; Massa do elemento 0.071 kg; Volume 0.000118 m3
Resíduos:
- embalagem: re170203 Plástico; rendimento 0.002 kg
