# Formação de impermeabilização de depósito de água não potável

- Propriedade do ficheiro: CYPE INGENIEROS, S.A.
- Formato: FIEBDC-3/2002
- Moeda: EUR
- Custos indirectos: 3.00 %
- IVA: 23.00 %

**NIA200** m² Formação de impermeabilização de depósito de água não potável, realizada através da aplicação de duas demãos de revestimento contínuo elástico impermeabilizante à base de poliuretano alifático, cor vermelho, de 1,2 mm de espessura mínima. Incluindo limpeza e preparação da superfície suporte de betão ou argamassa de cimento com a aplicação de uma demão de primário de resinas sintéticas, incolor e resolução de pontos singulares através de geotêxtil não tecido de fibras de poliéster, de 90 g/m² de massa superficial fixado com massa tixotrópica à base de poliuretano líquido, cor cinzento.
Formação de impermeabilização de depósito de água não potável, realizada através da aplicação de duas demãos de revestimento contínuo elástico impermeabilizante à base de poliuretano alifático, cor vermelho, de 1,2 mm de espessura mínima. Incluindo limpeza e preparação da superfície suporte de betão ou argamassa de cimento com a aplicação de uma demão de primário de resinas sintéticas, incolor e resolução de pontos singulares através de geotêxtil não tecido de fibras de poliéster, de 90 g/m² de massa superficial fixado com massa tixotrópica à base de poliuretano líquido, cor cinzento.
Inclui: Limpeza e preparação da superfície na qual se tem de aplicar a impermeabilização. Aplicação de primário. Tratamento dos pontos singulares. Aplicação do impermeabilizante.
Critério de medição de projecto: Superfície medida segundo documentação gráfica de Projecto.
Critério de medição de obra: Medir-se-á a superfície realmente executada segundo especificações de Projecto.

| Código | Un | Descrição | Rendimento | Preço | Importância |
|---|---|---|---|---|---|
| mt15rer010a | l | Primário de resinas sintéticas, incolor. (material) | 0.200 | 13.11 | 2.62 |
| mt15rer140a | kg | Massa tixotrópica à base de poliuretano líquido, cor cinzento. (material) | 0.120 | 19.52 | 2.34 |
| mt15rer500a | m² | Geotêxtil não tecido de fibras de poliéster, de 90 g/m² de massa superficial. (material) | 0.100 | 11.62 | 1.16 |
| mt15rer110d | kg | Revestimento contínuo elástico impermeabilizante à base de poliuretano alifático, cor vermelho. (material) | 2.000 | 13.04 | 26.08 |
| mo032 | h | Oficial de 1ª aplicador de produtos impermeabilizantes. (mão de obra) | 0.201 | 17.19 | 3.46 |
| mo070 | h | Ajudante de aplicador de produtos impermeabilizantes. (mão de obra) | 0.201 | 16.81 | 3.38 |
| % | % | Custos directos complementares | 2 % | 39.04 | 0.78 |
|  |  | Custos directos |  |  | 39.82 |
