# Drenagem de caixa de ar ventilada em parede de fachada

- Propriedade do ficheiro: CYPE INGENIEROS, S.A.
- Formato: FIEBDC-3/2002
- Moeda: EUR
- Custos indirectos: 3.00 %
- IVA: 23.00 %

**NIF100** m Drenagem de caixa de ar ventilada em parede de fachada, com tubo de drenagem de PVC colocado em orifícios executados na laje e ligado ao tubo de queda, para drenagem à rede interior de saneamento do edifício da água filtrada ou condensada na caixa de ar, recolhida através de canal de drenagem realizado "in situ", com argamassa de cimento, confeccionada em obra, com aditivo hidrófugo, dosificação 1:3, acabamento estanhado, e impermeabilizado com um revestimento elástico à base de copolímeros, aplicado em camadas sucessivas com rolo ou trincha. Inclusive material auxiliar para montagem e fixação da tubagem de drenagem, acessórios, peças especiais, líquido de limpeza e adesivo para tubos e acessórios de PVC.
Drenagem de caixa de ar ventilada em parede de fachada, com tubo de drenagem de PVC colocado em orifícios executados na laje e ligado ao tubo de queda, para drenagem à rede interior de saneamento do edifício da água filtrada ou condensada na caixa de ar, recolhida através de canal de drenagem realizado "in situ", com argamassa de cimento, confeccionada em obra, com aditivo hidrófugo, dosificação 1:3, acabamento estanhado, e impermeabilizado com um revestimento elástico à base de copolímeros, aplicado em camadas sucessivas com rolo ou trincha. Inclusive material auxiliar para montagem e fixação da tubagem de drenagem, acessórios, peças especiais, líquido de limpeza e adesivo para tubos e acessórios de PVC.
Inclui: Marcação e realização do orifício de drenagem na laje. Colocação e fixação de tubos, acessórios e peças especiais. Ligação da tubagem de drenagem ao tubo de queda. Execução de caleira com argamassa. Aplicação das camadas de revestimento impermeabilizante.
Critério de medição de projecto: Comprimento medido segundo documentação gráfica de Projecto.
Critério de medição de obra: Medir-se-á o comprimento realmente executado segundo especificações de Projecto.

| Código | Un | Descrição | Rendimento | Preço | Importância |
|---|---|---|---|---|---|
| mt36tie010ac | m | Tubo de PVC, série B, de 32 mm de diâmetro e 3 mm de espessura, com extremo abocardado, segundo NP EN 1329-1, com o preço incrementado em 10% relativamente a acessórios e peças especiais. (material) | 0.300 | 1.49 | 0.45 |
| mt36tie400a | Ud | Material auxiliar para montagem e fixação das tubagens de PVC, série B, de 32 mm de diâmetro. (material) | 0.200 | 0.20 | 0.04 |
| mt11var009 | l | Líquido de limpeza para colagem com adesivo de tubos e acessórios de PVC. (material) | 0.004 | 12.22 | 0.05 |
| mt11var010 | l | Cola para tubos e acessórios de PVC. (material) | 0.002 | 18.62 | 0.04 |
| mt08aaa010a | m³ | Água. (material) | 0.006 | 1.50 | 0.01 |
| mt01arg005a | t | Areia de pedreira, para argamassa preparada em obra. (material) | 0.018 | 18.00 | 0.32 |
| mt08cem011a | kg | Cimento Portland CEM II/B-L 32,5 R, cor cinzento, em sacos, segundo NP EN 197-1. (material) | 5.400 | 0.10 | 0.54 |
| mt08adt010 | kg | Aditivo hidrófugo para impermeabilização de argamassas ou betões. (material) | 0.108 | 1.20 | 0.13 |
| mt28rco010d | kg | Revestimento elástico, cor vermelho telha, à base de copolímeros acrílicos em dispersão aquosa, 1,35 g/cm³ de densidade e 110-130 poises de viscosidade Brookfield RVT a 20 °C. (material) | 1.000 | 4.30 | 4.30 |
| mq06hor010 | h | Betoneira. (equipamento) | 0.008 | 1.68 | 0.01 |
| mo113 | h | Operário não qualificado construção. (mão de obra) | 0.198 | 16.12 | 3.19 |
| mo107 | h | Ajudante de canalizador. (mão de obra) | 0.050 | 16.79 | 0.84 |
| % | % | Custos directos complementares | 2 % | 9.92 | 0.20 |
|  |  | Custos directos |  |  | 10.12 |
