# Impermeabilização sob revestimento cerâmico ou de pedra

- Propriedade do ficheiro: CYPE INGENIEROS, S.A.
- Formato: FIEBDC-3/2002
- Moeda: EUR
- Custos indirectos: 3.00 %
- IVA: 23.00 %

**NIH010** m² Impermeabilização sob revestimento cerâmico ou de pedra, em paramentos verticais e horizontais de locais húmidos, com lâmina impermeabilizante flexível de polietileno, com ambas as faces revestidas de geotêxtil não tecido, Schlüter-KERDI 200 "SCHLÜTER-SYSTEMS", de 0,2 mm de espessura, fixada ao suporte com cimento cola de presa normal C1. Inclusive complementos de reforço em tratamento de pontos singulares através da utilização de peças especiais "SCHLÜTER-SYSTEMS" para o tratamento de ângulos internos (Schlüter-KERDI-KERECK/I) e externos (Schlüter-KERDI-KERECK/A), encontros com ramais de descarga (Schlüter-KERDI-KM) ou paramentos (bandas perimetrais), tratamento de ligações e vedação de juntas elásticas (pontos de penetração de tubagens no revestimento, ancoragens de sanitários, encontros entre o paramento e a base de chuveiro ou banheira, etc.) com massa adesiva elástica monocomponente.
Impermeabilização sob revestimento cerâmico ou de pedra, em paramentos verticais e horizontais de locais húmidos, com lâmina impermeabilizante flexível de polietileno, com ambas as faces revestidas de geotêxtil não tecido, Schlüter-KERDI 200 "SCHLÜTER-SYSTEMS", de 0,2 mm de espessura, fixada ao suporte com cimento cola de presa normal C1. Inclusive complementos de reforço em tratamento de pontos singulares através da utilização de peças especiais "SCHLÜTER-SYSTEMS" para o tratamento de ângulos internos (Schlüter-KERDI-KERECK/I) e externos (Schlüter-KERDI-KERECK/A), encontros com ramais de descarga (Schlüter-KERDI-KM) ou paramentos (bandas perimetrais), tratamento de ligações e vedação de juntas elásticas (pontos de penetração de tubagens no revestimento, ancoragens de sanitários, encontros entre o paramento e a base de chuveiro ou banheira, etc.) com massa adesiva elástica monocomponente.
Inclui: Corte e preparação das lâminas de poliolefinas. Espalhamento do cimento cola. Colocação da impermeabilização. Execução de reforços em pontos singulares. Tratamento de ligações. Vedação de juntas elásticas.
Critério de medição de projecto: Superfície medida segundo documentação gráfica de Projecto.
Critério de medição de obra: Medir-se-á a superfície realmente executada segundo especificações de Projecto.
Critérios considerados na determinação do preço da unidade de obra: O preço não inclui o revestimento.

| Código | Un | Descrição | Rendimento | Preço | Importância |
|---|---|---|---|---|---|
| mt09mcr021g | kg | Cimento cola de presa normal, C1 segundo NP EN 12004, cor cinzento. (material) | 2.000 | 0.35 | 0.70 |
| mt15res010a | m² | Lâmina impermeabilizante flexível de polietileno, com ambas as faces revestidas de geotêxtil não tecido, Schlüter-KERDI 200 "SCHLÜTER-SYSTEMS", de 0,2 mm de espessura, fornecida em rolos de 30 m de comprimento. (material) | 1.050 | 16.52 | 17.35 |
| mt15res060d | kg | Adesivo bicomponente, Schlüter-KERDI-COLL-L "SCHLÜTER-SYSTEMS", à base de uma dispersão acrílica sem dissolventes e pó de cimento, para a vedação de juntas. (material) | 0.100 | 9.08 | 0.91 |
| mt15res020ob | m | Banda de vedação, Schlüter-KERDI-KEBA 100/125 "SCHLÜTER-SYSTEMS", de 125 mm de largura e 0,1 mm de espessura, para lâmina impermeabilizante flexível de polietileno, com ambas as faces revestidas de geotêxtil não tecido, fornecida em rolos de 30 m de comprimento. (material) | 0.500 | 3.38 | 1.69 |
| mt15res041b | Ud | Peça com união termoselada para o tratamento de ângulos internos em tratamentos impermeabilizantes, Schlüter-KERDI-KERECK/FI "SCHLÜTER-SYSTEMS". (material) | 0.200 | 6.65 | 1.33 |
| mt15res040b | Ud | Peça com união termoselada para o tratamento de ângulos externos em tratamentos impermeabilizantes, Schlüter-KERDI-KERECK/FA "SCHLÜTER-SYSTEMS". (material) | 0.100 | 8.01 | 0.80 |
| mt15res020re | m | Banda de vedação, Schlüter-KERDI-KEBA 100/250 "SCHLÜTER-SYSTEMS", de 250 mm de largura e 0,1 mm de espessura, para lâmina impermeabilizante flexível de polietileno, com ambas as faces revestidas de geotêxtil não tecido, fornecida em rolos de 30 m de comprimento. (material) | 2.000 | 5.99 | 11.98 |
| mt15res050a | Ud | Peça para o tratamento de encontros com tubagens de passagem de 25 mm de diâmetro em tratamentos impermeabilizantes, Schlüter-KERDI-KM "SCHLÜTER-SYSTEMS". (material) | 0.100 | 1.58 | 0.16 |
| mt15res070a | Ud | Cartucho de massa adesiva elástica monocomponente, Schlüter-KERDI-FIX "SCHLÜTER-SYSTEMS", à base de polímeros híbridos neutros (MS), de 290 ml, cor cinzento ou branco e acabamento brilhante. (material) | 0.100 | 19.06 | 1.91 |
| mo029 | h | Oficial de 1ª aplicador de lâminas impermeabilizantes. (mão de obra) | 0.150 | 18.85 | 2.83 |
| mo067 | h | Ajudante de aplicador de lâminas impermeabilizantes. (mão de obra) | 0.150 | 18.40 | 2.76 |
| % | % | Custos directos complementares | 2 % | 42.42 | 0.85 |
|  |  | Custos directos |  |  | 43.27 |
