# Impermeabilização sob revestimento ou ladrilhamento cerâmico

- Propriedade do ficheiro: CYPE INGENIEROS, S.A.
- Formato: FIEBDC-3/2002
- Moeda: EUR
- Custos indirectos: 3.00 %
- IVA: 23.00 %

**NIH050** m² Impermeabilização sob revestimento ou ladrilhamento cerâmico, em paramentos verticais e horizontais de locais húmidos, com argamassa cimentícia impermeabilizante flexível bicomponente, MasterSeal 550 "BASF", de 2 mm de espessura média, preparada para receber directamente o revestimento (não incluído neste preço).
Execução de impermeabilização sob revestimento ou ladrilhamento cerâmico, em paramentos verticais e horizontais de locais húmidos, com argamassa cimentícia impermeabilizante flexível bicomponente, MasterSeal 550 "BASF", de 2 mm de espessura média, preparada para receber directamente o revestimento (não incluído neste preço). Inclusive p/p de humedecimento e curado.
Inclui: Amassadura. Aplicação de uma primeira camada, apertando o produto sobre o suporte humedecido. Secagem. Aplicação de uma segunda camada com a mesma consistência da primeira. Correcção de falhas e limpeza final.
Critério de medição de projecto: Superfície medida segundo documentação gráfica de Projecto.
Critério de medição de obra: Medir-se-á a superfície realmente executada segundo especificações de Projecto.

| Código | Un | Descrição | Rendimento | Preço | Importância |
|---|---|---|---|---|---|
| mt09bmr220d | kg | Argamassa cimentícia impermeabilizante flexível bicomponente, MasterSeal 550 "BASF", segundo NP EN 1504-2, de cor branca, Euroclasse F de reacção ao fogo, para aplicar em interiores e exteriores. (material) | 3.000 | 2.91 | 8.73 |
| mo032 | h | Oficial de 1ª aplicador de produtos impermeabilizantes. (mão de obra) | 0.101 | 17.19 | 1.74 |
| mo070 | h | Ajudante de aplicador de produtos impermeabilizantes. (mão de obra) | 0.050 | 16.81 | 0.84 |
| % | % | Custos directos complementares | 2 % | 11.31 | 0.23 |
|  |  | Custos directos |  |  | 11.54 |
