# Impermeabilização de muro de betão em contacto com o terreno, pela sua face exterior, com emulsões asfálticas

- Propriedade do ficheiro: CYPE Ingenieros S.A.
- Formato: FIEBDC-3/2016
- Programa: Gerador de preços para construção civil. CYPE Ingenieros, S.A.
- Data: 09/06/2025
- Moeda: EUR
- Custos indirectos: 3 %
- IVA: 23 %

## N Isolamentos e impermeabilizações

### NI Impermeabilizações

#### NIM Muros em contacto com o terreno

**NIM009** m² Impermeabilização de muro de betão em contacto com o terreno, pela sua face exterior, com emulsões asfálticas.
Impermeabilização de muro de betão em contacto com o terreno, pela sua face exterior, com emulsão asfáltica de base aquosa, aplicada em duas demãos, (rendimento: 1 kg/m² cada demão).
Inclui: Preparação da superfície suporte. Aplicação da primeira demão. Aplicação da segunda demão.
Critério de medição de projecto: Superfície medida segundo documentação gráfica de Projecto.
Critério de medição de obra: Medir-se-á a superfície realmente executada segundo especificações de Projecto.

| Código | Un | Descrição | Rendimento | Preço | Importância |
|---|---|---|---|---|---|
| mt14pap100b | kg | Emulsão asfáltica de base aquosa. (material) | 2 | 2.82 | 5.640 |
| mo032 | h | Oficial de 1ª aplicador de produtos impermeabilizantes. (mão de obra) | 0.11 | 24.63 | 2.709 |
| mo070 | h | Ajudante de aplicador de produtos impermeabilizantes. (mão de obra) | 0.11 | 24.04 | 2.644 |
| % | % | Custos directos complementares | 2 % | 10.993 | 0.220 |
|  |  | Custos directos |  |  | 11.213 |

Resíduos:
- colocação: mt14pap100b Emulsão asfáltica de base aquosa; factor de resíduo 0.007

## Recursos

**mt14pap100b** kg Emulsão asfáltica de base aquosa
Dados técnicos: Custo energético 31.940 MJ; Emissão de CO2 0.230 kg; Código LER 17 03 02; Massa do elemento 1 kg; Volume 0.001 m3
