# Drenagem de caixa de ar através de meia cana realizada "in situ" com argamassa de cimento

- Propriedade do ficheiro: CYPE INGENIEROS, S.A.
- Formato: FIEBDC-3/2002
- Moeda: EUR
- Custos indirectos: 3.00 %
- IVA: 23.00 %

**NIM110** m Drenagem de caixa de ar através de meia cana realizada "in situ" com argamassa de cimento, confeccionada em obra, com aditivo hidrófugo, dosificação 1:3, e impermeabilizada com revestimento elástico à base de copolímeros, para a recolha da água filtrada nos muros parcialmente estanques.
Formação de meia cana próximo do muro, no fundo de caixa de ar, realizada "in situ" através de um enchimento no plano de apoio da caixa, de argamassa de cimento, confeccionada em obra, com aditivo hidrófugo, dosificação 1:3, acabamento brunido, com uma pendente mínima de 1%, para a recolha da água filtrada nos muros parcialmente estanques, e posterior drenagem até à rede de saneamento do edifício. Incluindo p/p de limpeza do suporte e aplicação em camadas sucessivas, com rolo ou trincha, de um revestimento elástico à base de copolímeros, sobre toda a superfície da meia cana e sobre as faces interiores da caixa, até uma altura mínima de 30 cm.
Inclui: Limpeza do suporte. Formação de meia cana com argamassa. Aplicação das camadas de revestimento impermeabilizante.
Critério de medição de projecto: Comprimento medido segundo documentação gráfica de Projecto.
Critério de medição de obra: Medir-se-á o comprimento realmente executado segundo especificações de Projecto.

| Código | Un | Descrição | Rendimento | Preço | Importância |
|---|---|---|---|---|---|
| mt08aaa010a | m³ | Água. (material) | 0.006 | 1.50 | 0.01 |
| mt01arg005a | t | Areia de pedreira, para argamassa preparada em obra. (material) | 0.022 | 18.00 | 0.40 |
| mt08cem011a | kg | Cimento Portland CEM II/B-L 32,5 R, cor cinzento, em sacos, segundo NP EN 197-1. (material) | 6.750 | 0.10 | 0.68 |
| mt08adt010 | kg | Aditivo hidrófugo para impermeabilização de argamassas ou betões. (material) | 0.135 | 1.20 | 0.16 |
| mt28rco010d | kg | Revestimento elástico, cor vermelho telha, à base de copolímeros acrílicos em dispersão aquosa, 1,35 g/cm³ de densidade e 110-130 poises de viscosidade Brookfield RVT a 20 °C. (material) | 1.000 | 4.30 | 4.30 |
| mq06hor010 | h | Betoneira. (equipamento) | 0.011 | 1.68 | 0.02 |
| mo113 | h | Operário não qualificado construção. (mão de obra) | 0.423 | 16.12 | 6.82 |
| % | % | Custos directos complementares | 2 % | 12.39 | 0.25 |
|  |  | Custos directos |  |  | 12.64 |
