# Impermeabilização líquida e isolamento termorreflector de coberturas não acessíveis. Sistema "REVETÓN"

- Propriedade do ficheiro: CYPE Ingenieros S.A.
- Formato: FIEBDC-3/2016
- Programa: Gerador de preços para construção civil. CYPE Ingenieros, S.A.
- Data: 04/12/2022
- Moeda: EUR
- Custos indirectos: 3 %
- IVA: 23 %

## N Isolamentos e impermeabilizações

### NL Impermeabilizações líquidas

#### NLG Coberturas, varandas e lavandarias

**NLG020** m² Impermeabilização líquida e isolamento termorreflector de coberturas não acessíveis. Sistema "REVETÓN".
Impermeabilização líquida e isolamento termorreflector de cobertura não acessível, sobre superfície suporte de betão ou argamassa. Sistema "REVETÓN" formado por primário de dois componentes, à base de resina epóxi em dispersão aquosa "REVETÓN", incolor, acabamento acetinado, geotêxtil não tecido de fibras de vidro, Texnón 300 "REVETÓN", de 300 g/m² de massa superficial, em toda a superfície e em pontos singulares e revestimento elástico, Revsun Tec Plus "REVETÓN", acabamento mate, cor branco, aplicado em camadas sucessivas, (2 l/m²).
Inclui: Limpeza da superfície suporte. Aplicação de primário. Armação da superfície. Resolução dos pontos singulares. Aplicação do impermeabilizante.
Critério de medição de projecto: Superfície medida em projecção horizontal, segundo documentação gráfica de Projecto, desde as faces interiores dos parapeitos ou muretes perimetrais que a limitam.
Critério de medição de obra: Medir-se-á, em projecção horizontal, a superfície realmente executada segundo especificações de Projecto, desde as faces interiores dos parapeitos ou muretes perimetrais que a limitam.

| Código | Un | Descrição | Rendimento | Preço | Importância |
|---|---|---|---|---|---|
| mt15rer010b | l | Primário de dois componentes, à base de resina epóxi em dispersão aquosa "REVETÓN", incolor, acabamento acetinado, para aplicar com trincha, rolo ou pistola. (material) | 0.2 | 36.05 | 7.210 |
| mt15rer700a | l | Revestimento elástico, Revsun Tec Plus "REVETÓN", à base de copolímeros acrílicos em dispersão aquosa, dióxido de titânio e pigmentos extendedores seleccionados, acabamento mate, cor branco, com um índice de reflectância solar (SRI) de 70 e 0,91 de emitância (IE), anti-caruncho e anti-verdete, com resistência aos raios UV e aos álcalis, para aplicar com trincha, rolo ou pistola. (material) | 2 | 10.51 | 21.020 |
| mt15rer502a | m² | Geotêxtil não tecido de fibras de vidro, Texnón 300 "REVETÓN", de 300 g/m² de massa superficial, fornecido em rolos de 1x150 m. (material) | 1.1 | 2.89 | 3.179 |
| mo032 | h | Oficial de 1ª aplicador de produtos impermeabilizantes. (mão de obra) | 0.37 | 20.78 | 7.689 |
| mo070 | h | Ajudante de aplicador de produtos impermeabilizantes. (mão de obra) | 0.37 | 20.28 | 7.504 |
| % | % | Custos directos complementares | 2 % | 46.602 | 0.932 |
|  |  | Custos directos |  |  | 47.534 |

Resíduos:
- colocação: mt15rer010b; factor de resíduo 0.03
- colocação: mt15rer700a; factor de resíduo 0.0329859
- colocação: mt15rer502a; factor de resíduo 0.055

## Recursos

**mt15rer010b** l Primário de dois componentes
Dados técnicos: Custo energético 95.746 MJ; Emissão de CO2 3.641 kg; Código LER 17 09 04; Massa do elemento 1.1 kg; Volume 0.000733 m3
Resíduos:
- embalagem: re150104 Embalagens de metal. (componente de resíduo); rendimento 0.064 kg; Código LER 15 01 04; Massa do elemento 1 kg; Volume 0.001667 m3

**mt15rer700a** l Revestimento elástico
Dados técnicos: Custo energético 96.911 MJ; Emissão de CO2 3.689 kg; Código LER 17 09 04; Massa do elemento 1.28 kg; Volume 0.000853 m3
Resíduos:
- embalagem: re150104 Embalagens de metal; rendimento 0.062 kg

**mt15rer502a** m² Geotêxtil não tecido de fibras de vidro
Dados técnicos: Custo energético 23.286 MJ; Emissão de CO2 1.144 kg; Código LER 17 02 03; Massa do elemento 0.3 kg; Volume 0.0005 m3
Resíduos:
- embalagem: re170203 Plástico. (componente de resíduo); rendimento 0.024 kg; Código LER 17 02 03; Massa do elemento 1 kg; Volume 0.001667 m3
