# Isolamento térmico reflectivo pelo exterior de coberturas inclinadas

- Propriedade do ficheiro: CYPE INGENIEROS, S.A.
- Formato: FIEBDC-3/2002
- Moeda: EUR
- Custos indirectos: 3.00 %
- IVA: 23.00 %

**NRQ010** m² Isolamento térmico reflectivo pelo exterior de coberturas inclinadas, formado por complexo multicamada, composto de duas lâminas de poliéster metalizado com armadura, quatro camadas de guata de poliéster de 80 g/m², uma camada de espuma de polietileno, oito lâminas reflectoras e cinco camadas de espuma de polietileno de 1 mm de espessura, de 45 mm de espessura total, com uma resistência térmica de 1,252 m²°C/W e uma condutibilidade térmica de 0,036 W/(m°C), colocado com sobreposição e fixado com parafusos auto-roscantes de 3,5x30 mm de aço galvanizado, com anilha sobre ripas de madeira à superfície suporte de betão, formando uma caixa de ar de 20 mm de espessura mínima; preparado para a posterior formação de uma segunda caixa de ar. Inclusive fita autocolante para vedação de juntas.
Isolamento térmico reflectivo pelo exterior de coberturas inclinadas, formado por complexo multicamada, composto de duas lâminas de poliéster metalizado com armadura, quatro camadas de guata de poliéster de 80 g/m², uma camada de espuma de polietileno, oito lâminas reflectoras e cinco camadas de espuma de polietileno de 1 mm de espessura, de 45 mm de espessura total, com uma resistência térmica de 1,252 m²°C/W e uma condutibilidade térmica de 0,036 W/(m°C), colocado com sobreposição e fixado com parafusos auto-roscantes de 3,5x30 mm de aço galvanizado, com anilha sobre ripas de madeira à superfície suporte de betão, formando uma caixa de ar de 20 mm de espessura mínima; preparado para a posterior formação de uma segunda caixa de ar. Inclusive fita autocolante para vedação de juntas.
Inclui: Limpeza do suporte. Corte do isolamento. Colocação do isolamento. Fixação do isolamento. Vedação de juntas.
Critério de medição de projecto: Superfície medida segundo documentação gráfica de Projecto.
Critério de medição de obra: Medir-se-á a superfície realmente executada segundo especificações de Projecto.
Critérios considerados na determinação do preço da unidade de obra: O preço não inclui o ripado.

| Código | Un | Descrição | Rendimento | Preço | Importância |
|---|---|---|---|---|---|
| mt16arw010gaA | m² | Complexo multicamada composto de duas lâminas de poliéster metalizado com armadura, quatro camadas de guata de poliéster de 80 g/m², uma camada de espuma de polietileno, oito lâminas reflectoras e cinco camadas de espuma de polietileno de 1 mm de espessura, de 45 mm de espessura total, com uma resistência térmica de 1,252 m²°C/W e uma condutibilidade térmica de 0,036 W/(m°C), fornecido em rolos de 1,50x10 m. (material) | 1.100 | 7.96 | 8.76 |
| mt13ccg030b | Ud | Parafuso auto-roscante de 3,5x30 mm de aço galvanizado, com anilha. (material) | 5.400 | 0.01 | 0.05 |
| mt16arw100b | m | Fita autocolante de alumínio, com adesivo acrílico, de 0,03 mm de espessura e 75 mm de largura, para vedação de juntas. (material) | 0.450 | 0.23 | 0.10 |
| mo054 | h | Oficial de 1ª montador de isolamentos. (mão de obra) | 0.121 | 19.03 | 2.30 |
| mo101 | h | Ajudante de montador de isolamentos. (mão de obra) | 0.121 | 17.97 | 2.17 |
| % | % | Custos directos complementares | 2 % | 13.38 | 0.27 |
|  |  | Custos directos |  |  | 13.65 |
