# Isolamento térmico em laje de estrutura leve de madeira, por insuflação, desde a face superior, de nódulos de guata de celulose

- Propriedade do ficheiro: CYPE Ingenieros S.A.
- Formato: FIEBDC-3/2016
- Programa: Gerador de preços para construção civil. CYPE Ingenieros, S.A.
- Data: 19/05/2022
- Moeda: EUR
- Custos indirectos: 3 %
- IVA: 23 %

## N Isolamentos e impermeabilizações

### NV Isolamentos térmicos de origem vegetal

#### NVE Injecção e insuflação

**NVE070** m² Isolamento térmico em laje de estrutura leve de madeira, por insuflação, desde a face superior, de nódulos de guata de celulose.
Isolamento térmico em laje de estrutura leve de madeira, preenchendo o interior da caixa de ar de 80 mm de espessura média, por insuflação, desde a face superior, de nódulos de guata de celulose, compostos por 88% de papel de jornal seleccionado e 12% de aditivos, densidade entre 45 e 50 kg/m³ e condutibilidade térmica 0,040 W/(m°C). Inclusive fita autocolante, de 15 cm de largura, para o tapamento dos furos executados no paramento.
Inclui: Inspecção endoscópica da caixa de ar. Marcação e realização dos furos na laje. Protecção dos elementos da envolvente que podem ser afectados durante os trabalhos de insuflação. Insuflação do isolamento. Tapamento dos furos. Limpeza final.
Critério de medição de projecto: Superfície medida segundo documentação gráfica de Projecto.
Critério de medição de obra: Medir-se-á a superfície realmente executada segundo especificações de Projecto.

| Código | Un | Descrição | Rendimento | Preço | Importância |
|---|---|---|---|---|---|
| mt16fce020b | kg | Nódulos de guata de celulose, compostos por 88% de papel de jornal seleccionado e 12% de aditivos, densidade entre 45 e 50 kg/m³ e condutibilidade térmica 0,04 W/(m°C), Euroclasse B-s2, d0 de reacção ao fogo segundo NP EN 13501-1, para enchimento de câmaras por insuflação. (material) | 4.2 | 1.36 | 5.712 |
| mt15sbi010c | m | Fita autocolante, de geotêxtil não tecido de polipropileno, com adesivo acrílico sem dissolventes e película de separação de papel siliconado, de 15 cm de largura, intervalo de temperatura de trabalho de -40 a 90°C, para aplicar em interiores e exteriores, fornecida em rolos de 30 m de comprimento. (material) | 0.15 | 2.13 | 0.320 |
| mq08mpa010 | h | Maquinaria para insuflação de isolamento em caixas de ar. (equipamento) | 0.183 | 14.56 | 2.664 |
| mo030 | h | Oficial de 1ª aplicador de produtos isolantes. (mão de obra) | 0.179 | 20.15 | 3.607 |
| mo068 | h | Ajudante de aplicador de produtos isolantes. (mão de obra) | 0.189 | 19.67 | 3.718 |
| % | % | Custos directos complementares | 2 % | 16.021 | 0.320 |
|  |  | Custos directos |  |  | 16.341 |

Resíduos:
- colocação: mt16fce020b; factor de resíduo 0.056
- colocação: mt15sbi010c; factor de resíduo 0.0275077

## Recursos

**mt16fce020b** kg Nódulos de guata de celulose
Dados técnicos: Custo energético 4.500 MJ; Emissão de CO2 -1.210 kg; Código LER 17 06 04; Massa do elemento 1 kg; Volume 0.001667 m3

**mt15sbi010c** m Fita autocolante
Dados técnicos: Custo energético 6.040 MJ; Emissão de CO2 0.189 kg; Código LER 17 02 03; Massa do elemento 0.065 kg; Volume 0.000108 m3
