# Isolamento térmico pelo exterior de coberturas inclinadas de estrutura de madeira, com painéis de fibras de madeira

- Propriedade do ficheiro: CYPE Ingenieros S.A.
- Formato: FIEBDC-3/2016
- Programa: Gerador de preços para construção civil. CYPE Ingenieros, S.A.
- Data: 30/10/2025
- Moeda: EUR
- Custos indirectos: 3 %
- IVA: 23 %

## N Isolamentos e impermeabilizações

### NV Isolamentos térmicos de origem vegetal

#### NVN Coberturas inclinadas

**NVN010** m² Isolamento térmico pelo exterior de coberturas inclinadas de estrutura de madeira, com painéis de fibras de madeira.
Isolamento térmico pelo exterior de coberturas inclinadas de estrutura contínua de madeira, formado por barreira de vapor de lâmina autocolante de polipropileno, de 0,45 mm de espessura e 130 g/m²; isolamento térmico de painel isolante de uma única camada, de fibras de madeira, de 40 mm de espessura e 1200x625 mm, de superfície lisa e bordo lateral recto, segundo EN 13171, resistência térmica 1,05 m²°C/W, condutibilidade térmica 0,04 W/(m°C), densidade 110 kg/m³; isolamento sob telha de painel isolante impermeável, de fibras de madeira, de 18 mm de espessura, de superfície lisa e bordo lateral com encaixe macho-fêmea, resistência térmica 0,4 m²°C/W, condutibilidade térmica 0,046 W/(m°C), densidade 260 kg/m³; e impermeabilização de lâmina impermeabilizante de microfibras de polipropileno, de 0,5 mm de espessura e 145 g/m², Euroclasse E de reacção ao fogo segundo NP EN 13501-1, estanquidade à água classe W1 segundo EN 1928.
Critérios considerados na determinação do preço da unidade de obra: O preço não inclui a estrutura suporte nem o revestimento da cobertura.
Inclui: Limpeza do suporte. Colocação da barreira de vapor. Corte e preparação do isolamento. Colocação do isolamento. Colocação da impermeabilização.
Critério de medição de projecto: Superfície medida segundo documentação gráfica de Projecto.
Critério de medição de obra: Medir-se-á a superfície realmente executada segundo especificações de Projecto.

| Código | Un | Descrição | Rendimento | Preço | Importância |
|---|---|---|---|---|---|
| mt15bio030a | m² | Barreira de vapor com estanquidade ao ar, formada por uma lâmina autocolante de polipropileno, de 0,45 mm de espessura e 130 g/m², fornecida em rolos de 1,50x50 m, segundo EN 13984. (material) | 1.05 | 2.54 | 2.667 |
| mt16bab060a | m² | Painel isolante de uma única camada, de fibras de madeira, de 40 mm de espessura e 1200x625 mm, de superfície lisa e bordo lateral recto, segundo EN 13171, resistência térmica 1,05 m²°C/W, condutibilidade térmica 0,04 W/(m°C), densidade 110 kg/m³, Euroclasse E de reacção ao fogo segundo NP EN 13501-1. (material) | 1.05 | 9.7 | 10.185 |
| mt16bab050a | m² | Painel isolante impermeável, subtelha, de fibras de madeira, de 18 mm de espessura, com encaixe macho-fêmea, segundo EN 13171, resistência térmica 0,4 m²°C/W, condutibilidade térmica 0,046 W/(m°C), densidade 260 kg/m³, Euroclasse E de reacção ao fogo segundo NP EN 13501-1. (material) | 1.05 | 7.6 | 7.980 |
| mt15bio015a | m² | Lâmina impermeabilizante de microfibras de polipropileno, de 0,5 mm de espessura e 145 g/m², Euroclasse E de reacção ao fogo segundo NP EN 13501-1, estanquidade à água classe W1 segundo EN 1928, fornecida em rolos de 1,50x50 m, segundo NP EN 13859-1. (material) | 1.05 | 2.42 | 2.541 |
| mo054 | h | Oficial de 1ª montador de isolamentos. (mão de obra) | 0.328 | 25.32 | 8.305 |
| mo101 | h | Ajudante de montador de isolamentos. (mão de obra) | 0.306 | 24.04 | 7.356 |
| % | % | Custos directos complementares | 2 % | 39.034 | 0.781 |
|  |  | Custos directos |  |  | 39.815 |

Resíduos:
- colocação: mt15bio030a; factor de resíduo 0.07
- colocação: mt16bab060a; factor de resíduo 0.0408959
- colocação: mt16bab050a; factor de resíduo 0.0449374
- colocação: mt15bio015a; factor de resíduo 0.07

## Recursos

**mt15bio030a** m² Barreira de vapor com estanquidade ao ar
Dados técnicos: Custo energético 14.433 MJ; Emissão de CO2 0.493 kg; Código LER 17 06 04; Massa do elemento 0.13 kg; Volume 0.000217 m3
Resíduos:
- embalagem: re170203 Plástico. (componente de resíduo); rendimento 0.024 kg; Código LER 17 02 03; Massa do elemento 1 kg; Volume 0.001667 m3

**mt16bab060a** m² Painel isolante de uma única camada
Dados técnicos: Custo energético 48.050 MJ; Emissão de CO2 1.229 kg; Código LER 17 06 04; Massa do elemento 4.4 kg; Volume 0.007333 m3
Resíduos:
- embalagem: re170203 Plástico; rendimento 0.027 kg

**mt16bab050a** m² Painel isolante impermeável
Dados técnicos: Custo energético 50.775 MJ; Emissão de CO2 1.291 kg; Código LER 17 06 04; Massa do elemento 4.68 kg; Volume 0.0078 m3
Resíduos:
- embalagem: re170203 Plástico; rendimento 0.025 kg

**mt15bio015a** m² Lâmina impermeabilizante de microfibras de polipropileno
Dados técnicos: Custo energético 15.827 MJ; Emissão de CO2 0.537 kg; Código LER 17 06 04; Massa do elemento 0.145 kg; Volume 0.000242 m3
Resíduos:
- embalagem: re170203 Plástico; rendimento 0.024 kg
