# Cumeeira de cobertura de painéis de aço, através de chapa dobrada de aço, com acabamento galvanizado, de 0,8 mm de espessura, 40 cm de desenvolvimento e 3 dobras, com junta de estanquidade

- Propriedade do ficheiro: CYPE INGENIEROS, S.A.
- Formato: FIEBDC-3/2002
- Moeda: EUR
- Custos indirectos: 3.00 %
- IVA: 23.00 %

**QTE010** m Cumeeira de cobertura de painéis de aço, através de chapa dobrada de aço, com acabamento galvanizado, de 0,8 mm de espessura, 40 cm de desenvolvimento e 3 dobras, com junta de estanquidade.
Cumeeira de cobertura de painéis de aço, através de chapa dobrada de aço, com acabamento galvanizado, de 0,8 mm de espessura, 40 cm de desenvolvimento e 3 dobras, com junta de estanquidade, colocado com fixações mecânicas. Inclusive junta de estanquidade.
Inclui: Marcação e colocação do remate. Fixação mecânica. Colocação da junta de estanquidade.
Critério de medição de projecto: Largura medida segundo documentação gráfica de Projecto, incrementada em 5 cm para cada lado.
Critério de medição de obra: Medir-se-á o comprimento realmente executado segundo especificações de Projecto, incluindo as entregas nos apoios.

| Código | Un | Descrição | Rendimento | Preço | Importância |
|---|---|---|---|---|---|
| mt12www030cbn | m | Chapa dobrada de aço, com acabamento galvanizado, de 0,8 mm de espessura, 40 cm de desenvolvimento e 3 dobras, para remate de cumeeira. (material) | 1.070 | 4.05 | 4.33 |
| mt13ccg030b | Ud | Parafuso auto-roscante de 6,5x130 mm de aço galvanizado, com anilha. (material) | 6.000 | 0.32 | 1.92 |
| mt13ccg040 | m | Junta de estanquidade para chapas perfiladas de aço. (material) | 1.000 | 0.90 | 0.90 |
| mo051 | h | Oficial de 1ª montador de painéis metálicos. (mão de obra) | 0.252 | 17.77 | 4.48 |
| mo098 | h | Ajudante de montador de painéis metálicos. (mão de obra) | 0.126 | 16.81 | 2.12 |
| % | % | Custos directos complementares | 2 % | 13.75 | 0.28 |
|  |  | Custos directos |  |  | 14.03 |
