# Placa translúcida trapezoidal de policarbonato

- Propriedade do ficheiro: CYPE INGENIEROS, S.A.
- Formato: FIEBDC-3/2002
- Moeda: EUR
- Custos indirectos: 3.00 %
- IVA: 23.00 %

**QUM012** Ud Placa translúcida trapezoidal de policarbonato, formada por resina termoplástica de policarbonato com película protectora contra os raios UV, de 2500 mm de comprimento, 1110 mm de largura e 1 mm de espessura, com uma transmissão de luminosidade de 88%, para cobertura inclinada, com uma pendente maior que 10%. Inclusive acessórios de fixação às chapas.
Placa translúcida trapezoidal de policarbonato, formada por resina termoplástica de policarbonato com película protectora contra os raios UV, de 2500 mm de comprimento, 1110 mm de largura e 1 mm de espessura, com uma transmissão de luminosidade de 88%, para cobertura inclinada, com uma pendente maior que 10%. Inclusive acessórios de fixação às chapas.
Inclui: Marcação e colocação das peças especiais sobre as chapas. Fixação das peças às chapas.
Critério de medição de projecto: Número de unidades previstas, segundo documentação gráfica de Projecto.
Critério de medição de obra: Medir-se-á o número de unidades realmente executadas segundo especificações de Projecto.

| Código | Un | Descrição | Rendimento | Preço | Importância |
|---|---|---|---|---|---|
| mt13lpo150a | Ud | Placa translúcida trapezoidal de policarbonato, formada por resina termoplástica de policarbonato com película protectora contra os raios UV, de 2500 mm de comprimento, 1110 mm de largura e 1 mm de espessura, com uma transmissão de luminosidade de 88% e acessórios de fixação. (material) | 1.000 | 53.16 | 53.16 |
| mo051 | h | Oficial de 1ª montador de painéis metálicos. (mão de obra) | 0.250 | 19.38 | 4.85 |
| mo098 | h | Ajudante de montador de painéis metálicos. (mão de obra) | 0.250 | 18.40 | 4.60 |
| % | % | Custos directos complementares | 2 % | 62.61 | 1.25 |
|  |  | Custos directos |  |  | 63.86 |
