# Revestimento de escada de marmorite

- Propriedade do ficheiro: CYPE Ingenieros S.A.
- Formato: FIEBDC-3/2016
- Programa: Gerador de preços para construção civil. CYPE Ingenieros, S.A.
- Data: 12/02/2025
- Moeda: EUR
- Custos indirectos: 3 %
- IVA: 23 %

## R Revestimentos

### RE Degraus

#### REC De marmorite

**REC010** Ud Revestimento de escada de marmorite.
Revestimento de escada recta de dois tramos com descanso com 17 degraus de 100 cm de larguracom a montagem dos seguintes elementos: degraus formados por degrau pré-fabricado de marmorite, em "L", para interiores, utilização normal, microgrão (menor ou igual a 6 mm), cor Marfim, comprimento até 110 cm, com profundidade do cobertor de 23-32 cm e altura do espelho de 13-20 cm, polido em fábrica, segundo EN 13748-1 de entre 3 e 5 cm de espessura, face e bordos polidos; rodapé de escada de marmorite microgrão (menor ou igual a 6 mm), cor Marfim, de uma peça, colocado num lateral, tudo assente com argamassa de cimento M-5, com saibro, sobre degraus previamente executados (não incluído neste preço). Inclusive revestimento de patamares e enchimento de juntas com a mesma tonalidade das peças.
Inclui: Marcação de degraus. Corte das peças e formação de encaixes em esquinas e cantos. Humidificação dos degraus. Colocação com argamassa do primeiro degrau. Colocação de cordéis. Colocação das peças. Colocação do rodapé de escada. Enchimento de juntas. Limpeza do tramo.
Critério de medição de projecto: Número de unidades previstas, segundo documentação gráfica de Projecto.
Critério de medição de obra: Medir-se-á o número de unidades realmente executadas segundo especificações de Projecto.

| Código | Un | Descrição | Rendimento | Preço | Importância |
|---|---|---|---|---|---|
| mt09mor010c | m³ | Argamassa de cimento CEM II/B-L 32,5 N tipo M-5, confeccionada em obra com 230 kg/m³ de cimento e uma proporção em volume 1/6. (material) | 0.197 | 115.3 | 22.714 |
| mt18ppt010fa | Ud | Degrau pré-fabricado de marmorite, em "L", para interiores, utilização normal, microgrão (menor ou igual a 6 mm), cor Marfim, comprimento até 110 cm, com profundidade do cobertor de 23-32 cm e altura do espelho de 13-20 cm, polido em fábrica, segundo EN 13748-1. (material) | 17 | 30.36 | 516.120 |
| mt18zpt010m | m | Rodapé de marmorite microgrão (menor ou igual a 6 mm), para interiores, cor Marfim, de uma peça, para degrau em "L". (material) | 6.8 | 17.2 | 116.960 |
| mt18btl010gb | m² | Peças de marmorite para interior, utilização normal, microgrão (menor ou igual a 6 mm), formato nominal 33x33 cm, cor Marfim, com um primeiro polimento em fábrica, para polimento e abrilhantamento final em obra, segundo EN 13748-1. (material) | 1.05 | 9.9 | 10.395 |
| mt18rtl010gb | m | Rodapé de marmorite microgrão (menor ou igual a 6 mm) para interior, cor Marfim, 33x7 cm, com o bordo desengrossado e um grau de polimento de 220. (material) | 2 | 3.03 | 6.060 |
| mt01ara010a | m³ | Areia com granulometria de 0 a 5 mm de diâmetro, limpa. (material) | 0.02 | 14.3 | 0.286 |
| mo023 | h | Oficial de 1ª ladrilhador. (mão de obra) | 4.18 | 24.63 | 102.953 |
| mo061 | h | Ajudante de ladrilhador. (mão de obra) | 4.18 | 24.04 | 100.487 |
| % | % | Custos directos complementares | 2 % | 875.975 | 17.520 |
|  |  | Custos directos |  |  | 893.495 |

Resíduos:
- colocação: mt09mor010c; factor de resíduo 0.0036
- colocação: mt18ppt010fa; factor de resíduo 0.0123
- colocação: mt18zpt010m Rodapé de marmorite microgrão (menor ou igual a 6 mm), para interiores, cor Marfim, de uma peça, para degrau em "L"; factor de resíduo 0.0123
- colocação: mt18btl010gb; factor de resíduo 0.0188215
- colocação: mt18rtl010gb; factor de resíduo 0.0123
- colocação: mt01ara010a Areia com granulometria de 0 a 5 mm de diâmetro, limpa; factor de resíduo 0.003

## Recursos

**mt09mor010c** m³ Argamassa de cimento CEM II/B-L 32,5 N tipo M-5
Dados técnicos: Custo energético 3724.000 MJ; Emissão de CO2 323.000 kg; Código LER 17 01 01; Massa do elemento 1900 kg; Volume 1.266667 m3

**mt18ppt010fa** Ud Degrau pré-fabricado de marmorite
Dados técnicos: Custo energético 45.979 MJ; Emissão de CO2 4.261 kg; Código LER 17 01 07; Massa do elemento 26.51 kg; Volume 0.021208 m3
Resíduos:
- embalagem: re170201 Madeira. (componente de resíduo); rendimento 0.026 kg; Código LER 17 02 01; Massa do elemento 1 kg; Volume 0.000909 m3
- embalagem: re170203 Plástico. (componente de resíduo); rendimento 0.014 kg; Código LER 17 02 03; Massa do elemento 1 kg; Volume 0.001667 m3

**mt18zpt010m** m Rodapé de marmorite microgrão (menor ou igual a 6 mm), para interiores, cor Marfim, de uma peça, para degrau em "L"
Dados técnicos: Custo energético 18.163 MJ; Emissão de CO2 1.131 kg; Código LER 17 01 07; Massa do elemento 6.9 kg; Volume 0.00552 m3
Resíduos:
- embalagem: re170201 Madeira; rendimento 0.04 kg
- embalagem: re170203 Plástico; rendimento 0.021 kg

**mt18btl010gb** m² Peças de marmorite para interior
Dados técnicos: Custo energético 100.049 MJ; Emissão de CO2 9.545 kg; Código LER 17 01 07; Massa do elemento 59.5 kg; Volume 0.0476 m3
Resíduos:
- embalagem: re170201 Madeira; rendimento 0.042 kg
- embalagem: re170203 Plástico; rendimento 0.022 kg

**mt18rtl010gb** m Rodapé de marmorite microgrão (menor ou igual a 6 mm) para interior
Dados técnicos: Custo energético 68.337 MJ; Emissão de CO2 6.310 kg; Código LER 17 01 07; Massa do elemento 39.27 kg; Volume 0.031416 m3
Resíduos:
- embalagem: re170201 Madeira; rendimento 0.04 kg
- embalagem: re170203 Plástico; rendimento 0.021 kg

**mt01ara010a** m³ Areia com granulometria de 0 a 5 mm de diâmetro, limpa
Dados técnicos: Custo energético 146.250 MJ; Emissão de CO2 7.800 kg; Código LER 01 04 09; Massa do elemento 1950 kg; Volume 1.21875 m3
