# Camada fina de argamassa autonivelante de cimento, "GRUPO PUMA"

- Propriedade do ficheiro: CYPE Ingenieros S.A.
- Formato: FIEBDC-3/2016
- Programa: Gerador de preços para construção civil. CYPE Ingenieros, S.A.
- Data: 09/06/2025
- Moeda: EUR
- Custos indirectos: 3 %
- IVA: 23 %

## R Revestimentos

### RS Pavimentos

#### RSA Argamassas e pastas de nivelação

**RSA023** m² Camada fina de argamassa autonivelante de cimento, "GRUPO PUMA".
Camada fina de pasta niveladora de pavimentos Niveland 5 "GRUPO PUMA", CT - C20 - F6 segundo EN 13813, de 2 mm de espessura, aplicada mecanicamente, para a regularização e nivelação da superfície suporte interior de betão ou argamassa, com prévia aplicação de primário à base de copolímeros acrílicos em emulsão aquosa, Paviland Primer R "GRUPO PUMA", preparada para receber pavimento cerâmico, de cortiça, de madeira, laminado, flexível ou têxtil. Inclusive banda de painel rígido de poliestireno expandido para a preparação das juntas perimetrais de dilatação.
Critérios considerados na determinação do preço da unidade de obra: O preço não inclui o suporte de betão nem o revestimento.
Inclui: Marcação de níveis de acabamento. Preparação das juntas perimetrais de dilatação. Aplicação de primário. Derramamento e espalhamento da mistura. Cura da argamassa.
Critério de medição de projecto: Superfície medida segundo documentação gráfica de Projecto.
Critério de medição de obra: Medir-se-á a superfície realmente executada segundo especificações de Projecto, sem deduzir a superfície ocupada pelos pilares situados dentro do seu perímetro.

| Código | Un | Descrição | Rendimento | Preço | Importância |
|---|---|---|---|---|---|
| mt09mcp230a | l | Primário à base de copolímeros acrílicos em emulsão aquosa, Paviland Primer R "GRUPO PUMA", como ponte de aderência. (material) | 0.15 | 8.82 | 1.323 |
| mt09mcp200j | kg | Pasta niveladora de pavimentos Niveland 5 "GRUPO PUMA", CT - C20 - F6 segundo EN 13813, composta por cimentos especiais, inertes seleccionados e aditivos, para espessuras de 2 a 5 mm, usada em nivelação de pavimentos. (material) | 3 | 0.78 | 2.340 |
| mt16pea020a | m² | Painel rígido de poliestireno expandido, segundo NP EN 13163, bordo lateral recto, de 10 mm de espessura, resistência térmica 0,25 m²°C/W, condutibilidade térmica 0,036 W/(m°C), para junta de dilatação. (material) | 0.1 | 0.92 | 0.092 |
| mq06pym020 | h | Misturadora-bombeadora para argamassas autonivelantes. (equipamento) | 0.05 | 10.91 | 0.546 |
| mo031 | h | Oficial de 1ª aplicador de argamassa autonivelante. (mão de obra) | 0.03 | 24.63 | 0.739 |
| mo069 | h | Ajudante de aplicador de argamassa autonivelante. (mão de obra) | 0.05 | 24.04 | 1.202 |
| % | % | Custos directos complementares | 2 % | 6.242 | 0.125 |
|  |  | Custos directos |  |  | 6.367 |

Resíduos:
- colocação: mt09mcp230a Primário à base de copolímeros acrílicos em emulsão aquosa, Paviland Primer R "GRUPO PUMA", como ponte de aderência; factor de resíduo 0.0422533
- colocação: mt09mcp200j; factor de resíduo 0.0063
- colocação: mt16pea020a; factor de resíduo 0.048

## Recursos

**mt09mcp230a** l Primário à base de copolímeros acrílicos em emulsão aquosa, Paviland Primer R "GRUPO PUMA", como ponte de aderência
Dados técnicos: Custo energético 79.772 MJ; Emissão de CO2 3.032 kg; Código LER 17 09 04; Massa do elemento 1.05 kg; Volume 0.0007 m3
Resíduos:
- embalagem: re150104 Embalagens de metal. (componente de resíduo); rendimento 0.055 kg; Código LER 15 01 04; Massa do elemento 1 kg; Volume 0.001667 m3

**mt09mcp200j** kg Pasta niveladora de pavimentos Niveland 5 "GRUPO PUMA"
Dados técnicos: Custo energético 2.394 MJ; Emissão de CO2 0.194 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt16pea020a** m² Painel rígido de poliestireno expandido
Dados técnicos: Custo energético 29.913 MJ; Emissão de CO2 1.057 kg; Código LER 17 06 04; Massa do elemento 0.3 kg; Volume 0.0005 m3
Resíduos:
- embalagem: re170203 Plástico; rendimento 0.024 kg
