# Camada fina de argamassa autonivelante de cimento

- Propriedade do ficheiro: CYPE INGENIEROS, S.A.
- Formato: FIEBDC-3/2002
- Moeda: EUR
- Custos indirectos: 3.00 %
- IVA: 23.00 %

**RSA025** m² Camada fina de argamassa autonivelante de cimento, "MAPEI SPAIN", CT - C30 - F7, segundo EN 13813, de 5 mm de espessura, aplicada mecanicamente, para a regularização e nivelação da superfície suporte interior de betão ou argamassa, (sem incluir a preparação do suporte), preparada para receber pavimento cerâmico, de cortiça, de madeira, laminado, flexível ou têxtil (não incluído neste preço).
Formação de camada fina de argamassa autonivelante de cimento, "MAPEI SPAIN", CT - C30 - F7, segundo EN 13813, de 5 mm de espessura, aplicada mecanicamente, para a regularização e nivelação da superfície suporte interior de betão ou argamassa, preparada para receber pavimento cerâmico, de cortiça, de madeira, laminado, flexível ou têxtil (não incluído neste preço). Inclusive p/p de implantação e marcação dos níveis de acabamento através da utilização de indicadores de nível, descarga da mistura e espalhamento em camada contínua, formação de juntas e cura da argamassa. Sem incluir a preparação da superfície suporte.
Inclui: Marcação de níveis de acabamento. Derramamento e espalhamento da mistura. Cura da argamassa.
Critério de medição de projecto: Superfície medida segundo documentação gráfica de Projecto.
Critério de medição de obra: Medir-se-á a superfície realmente executada segundo especificações de Projecto, sem deduzir a superfície ocupada pelos pilares situados dentro do seu perímetro.

| Código | Un | Descrição | Rendimento | Preço | Importância |
|---|---|---|---|---|---|
| mt09map010a | kg | Argamassa autonivelante de cimento, "MAPEI SPAIN", CT - C30 - F7, segundo EN 13813, com cimentos especiais, inertes seleccionados e aditivos, para regularização e nivelação de pavimentos interiores de betão. (material) | 8.000 | 1.32 | 10.56 |
| mt16pea020a | m² | Painel rígido de poliestireno expandido, segundo NP EN 13163, bordo lateral recto, de 10 mm de espessura, resistência térmica 0,25 m²°C/W, condutibilidade térmica 0,036 W/(m°C), para junta de dilatação. (material) | 0.100 | 0.92 | 0.09 |
| mq06pym020 | h | Misturadora-bombeadora para argamassas autonivelantes. (equipamento) | 0.050 | 10.18 | 0.51 |
| mo031 | h | Oficial de 1ª aplicador de argamassa autonivelante. (mão de obra) | 0.051 | 16.85 | 0.86 |
| mo069 | h | Ajudante de aplicador de argamassa autonivelante. (mão de obra) | 0.051 | 16.45 | 0.84 |
| % | % | Custos directos complementares | 2 % | 12.86 | 0.26 |
|  |  | Custos directos |  |  | 13.12 |
