# Formação de encontro entre o tecto falso contínuo de placas de escaiola e o paramento vertical

- Propriedade do ficheiro: CYPE INGENIEROS, S.A.
- Formato: FIEBDC-3/2002
- Moeda: EUR
- Custos indirectos: 3.00 %
- IVA: 23.00 %

**RTA022** m Formação de encontro entre o tecto falso contínuo de placas de escaiola e o paramento vertical, através da formação de uma moldura perimetral de escaiola de 4 cm; deixando uma separação mínima de 5 mm entre as placas e o paramento. Incluindo pasta de escaiola para a fixação das peças e o enchimento das juntas.
Formação de encontro entre o tecto falso contínuo de placas de escaiola e o paramento vertical, através da formação de uma moldura perimetral de escaiola de 4 cm; deixando uma separação mínima de 5 mm entre as placas e o paramento. Incluindo pasta de escaiola para a fixação das peças e o enchimento das juntas.
Inclui: Marcação do traçado no paramento. Disposição e corte das peças. Humidificação da base de fixação. Aplicação da massa de colagem. Colocação e enchimento das juntas das peças.
Critério de medição de projecto: Comprimento medido segundo documentação gráfica de Projecto.
Critério de medição de obra: Medir-se-á o comprimento realmente executado segundo especificações de Projecto.

| Código | Un | Descrição | Rendimento | Preço | Importância |
|---|---|---|---|---|---|
| mt09pes010 | m³ | Pasta de escaiola, segundo EN 13279-1. (material) | 0.001 | 124.50 | 0.12 |
| mt12fre010eh | m | Fossa de escaiola, de 4 cm, para solução perimetral de tecto falso. (material) | 1.100 | 1.57 | 1.73 |
| mo035 | h | Oficial de 1ª escaiolador. (mão de obra) | 0.200 | 18.85 | 3.77 |
| mo117 | h | Operário escaiolador. (mão de obra) | 0.200 | 17.83 | 3.57 |
| % | % | Custos directos complementares | 2 % | 9.19 | 0.18 |
|  |  | Custos directos |  |  | 9.37 |
