# Tanque de lavar roupa

- Propriedade do ficheiro: CYPE Ingenieros S.A.
- Formato: FIEBDC-3/2016
- Programa: Gerador de preços para construção civil. CYPE Ingenieros, S.A.
- Data: 28/03/2024
- Moeda: EUR
- Custos indirectos: 3 %
- IVA: 23 %

## S Equipamentos fixos e sinalização

### SC Cozinhas/lavandarias

#### SCF Lava-loiças e tanques de lavar roupa

**SCF020** Ud Tanque de lavar roupa.
Tanque de lavar roupa de porcelana sanitária, cor branca, de 600x390x360 mm, com móvel suporte de painel de aglomerado, de 378x555x786 mm, equipado com torneira, gama básica, composta de cano giratório superior, com arejador, com elemento de drenagem e sifão. Inclusive ligação às redes de água fria e quente e à rede de drenagem existentes, fixação do aparelho e vedação com silicone.
Inclui: Implantação e traçado no paramento suporte da situação do aparelho. Colocação, nivelamento e fixação dos elementos de suporte. Nivelação, aprume e colocação do aparelho. Ligação à rede de drenagem. Montagem da torneira. Ligação às redes de água fria e quente. Montagem de acessórios e complementos. Vedação de juntas. Verificação do seu correcto funcionamento.
Critério de medição de projecto: Número de unidades previstas, segundo documentação gráfica de Projecto.
Critério de medição de obra: Medir-se-á o número de unidades realmente colocadas segundo especificações de Projecto.

| Código | Un | Descrição | Rendimento | Preço | Importância |
|---|---|---|---|---|---|
| mt30lar010a | Ud | Tanque de lavar roupa de porcelana sanitária, cor branca, de 600x390x360 mm. (material) | 1 | 128.6 | 128.600 |
| mt30lar012a | Ud | Móvel suporte de painel de aglomerado, de 378x555x786 mm, para tanque de lavar roupa. (material) | 1 | 78.49 | 78.490 |
| mt31gcg060a | Ud | Torneira com montagem convencional para tanque de lavar roupa, gama básica, composta de cano giratório superior, com arejador, segundo EN 200. (material) | 1 | 66.08 | 66.080 |
| mt30dla010a | Ud | Escoamento curvo visitável com sifão garrafa para tanque de lavar roupa. (material) | 1 | 3.52 | 3.520 |
| mo008 | h | Oficial de 1ª canalizador. (mão de obra) | 0.6 | 23.31 | 13.986 |
| mo107 | h | Ajudante de canalizador. (mão de obra) | 0.4 | 22.09 | 8.836 |
| % | % | Custos directos complementares | 2 % | 299.512 | 5.990 |
|  |  | Custos directos |  |  | 305.502 |

## Recursos

**mt30lar010a** Ud Tanque de lavar roupa de porcelana sanitária, cor branca, de 600x390x360 mm
Dados técnicos: Custo energético 220.353 MJ; Emissão de CO2 11.952 kg
Resíduos:
- embalagem: re150101 Embalagens de papel e cartão. (componente de resíduo); rendimento 1.32 kg; Código LER 15 01 01; Massa do elemento 1 kg; Volume 0.001333 m3

**mt31gcg060a** Ud Torneira com montagem convencional para tanque de lavar roupa
Dados técnicos: Custo energético 274.131 MJ; Emissão de CO2 18.469 kg
Resíduos:
- embalagem: re150101 Embalagens de papel e cartão; rendimento 0.072 kg
