# Caixa sifonada, de betão simples "in situ"

- Propriedade do ficheiro: CYPE INGENIEROS, S.A.
- Formato: FIEBDC-3/2002
- Moeda: EUR
- Custos indirectos: 3.00 %
- IVA: 23.00 %

**UAA011** Ud Caixa sifonada, de betão simples "in situ", de dimensões interiores 50x50x50 cm, com tampa pré-fabricada de betão armado; escavação prévia com meios mecânicos e posterior enchimento do tardoz com material granular.
Formação de caixa sifonada enterrada, de betão simples "in situ" C30/37 (X0(P); D25; S2; Cl 0,4), de dimensões interiores 50x50x50 cm, sobre base de betão simples de 15 cm de espessura, com sifão formado por uma curva de 87°30' de PVC comprida, fechada superiormente com tampa pré-fabricada de betão armado com fecho hermético à passagem dos odores mefíticos; escavação prévia com meios mecânicos e posterior enchimento do tardoz com material granular. Inclusive molde reutilizável de chapa metálica amortizável em 20 utilizações.
Inclui: Marcação. Escavação com meios mecânicos. Eliminação das terras soltas do fundo da escavação. Betonagem e compactação do betão na execução da base. Colocação do molde reutilizável. Betonagem e compactação do betão na execução da caixa. Remoção do molde. Ligação dos colectores à caixa. Colocação da curva de PVC. Colocação da tampa e dos acessórios. Enchimento do tardoz. Verificação do seu correcto funcionamento.
Critério de medição de projecto: Número de unidades previstas, segundo documentação gráfica de Projecto.
Critério de medição de obra: Medir-se-á o número de unidades realmente executadas segundo especificações de Projecto.

| Código | Un | Descrição | Rendimento | Preço | Importância |
|---|---|---|---|---|---|
| mt10hmf020ja | m³ | Betão simples C30/37 (X0(P); D25; S2; Cl 0,4), fabricado em central, segundo NP EN 206-1. (material) | 0.245 | 107.02 | 26.22 |
| mt11ppl030a | Ud | Curva 87°30' de PVC liso, D=125 mm. (material) | 1.000 | 9.18 | 9.18 |
| mt08epr030b | Ud | Molde reutilizável para execução de caixas de secção quadrada de 50x50x50 cm, de chapa metálica, inclusive acessórios de montagem. (material) | 0.050 | 228.57 | 11.43 |
| mt11arf010a | Ud | Tampa de betão armado pré-fabricada, 50x50x5 cm. (material) | 1.000 | 10.00 | 10.00 |
| mt01arr010a | t | Brita de pedreira, de 19 a 25 mm de diâmetro. (material) | 0.419 | 7.23 | 3.03 |
| mq01ret020b | h | Retroescavadora sobre pneus, de 70 kW. (equipamento) | 0.056 | 36.52 | 2.05 |
| mo041 | h | Oficial de 1ª construção de obra civil. (mão de obra) | 0.949 | 18.85 | 17.89 |
| mo087 | h | Ajudante de construção de obra civil. (mão de obra) | 0.713 | 18.40 | 13.12 |
| % | % | Custos directos complementares | 2 % | 92.92 | 1.86 |
|  |  | Custos directos |  |  | 94.78 |
