# Superfície acessível de relva protegido com grelha alveolar de polietileno de alta densidade estável aos raios UV

- Propriedade do ficheiro: CYPE INGENIEROS, S.A.
- Formato: FIEBDC-3/2002
- Moeda: EUR
- Custos indirectos: 3.00 %
- IVA: 23.00 %

**UXS020** m² Superfície acessível de relva protegido com grelha alveolar de polietileno de alta densidade estável aos raios UV.
Execução de superfície acessível relva através da execução de uma camada drenante de brita de 15 cm de espessura e uma camada de nivelação de areia de 4 cm de espessura, sobre a qual se dispõe uma grelha alveolar de polietileno de alta densidade estável aos raios UV, de 50x42x4,5 cm, cor verde, para a protecção do relva. Enchimento de 50% das células com adubo antes da sementeira da relva e terra vegetal, distribuição das sementes e colocação de manto de terra. Inclusive p/p de nivelação prévia, espalhamento, humidificação, juntas de dilatação entre grelhas cada 30 m² e limpeza.
Inclui: Transporte e descarga do material ao local de trabalho. Colocação do material de drenagem numa camada de espessura uniforme. Colocação do material de nivelamento numa camada de espessura uniforme. Disposição das grelhas alveolares. Adubo de fundo e enchimento com terra vegetal. Distribuição de sementes. Tapar com manto. Primeira rega.
Critério de medição de projecto: Superfície medida segundo documentação gráfica de Projecto.
Critério de medição de obra: Medir-se-á a superfície realmente executada segundo especificações de Projecto.

| Código | Un | Descrição | Rendimento | Preço | Importância |
|---|---|---|---|---|---|
| mt01ard030b | t | Brita filtrante não seleccionada. (material) | 0.330 | 9.50 | 3.14 |
| mt01ara010 | m³ | Areia de 0 a 5 mm de diâmetro. (material) | 0.048 | 12.02 | 0.58 |
| mt18rad010a | m² | Grelha alveolar de polietileno de alta densidade estável aos raios UV, de 50x42x4,5 cm, cor verde, para execução de superfícies transitáveis com relva ou inerte. (material) | 1.050 | 12.25 | 12.86 |
| mt48tif020 | kg | Adubo para pré-sementeira de relva. (material) | 0.100 | 0.41 | 0.04 |
| mt48tie030a | m³ | Terra vegetal crivada, fornecida a granel. (material) | 0.040 | 23.70 | 0.95 |
| mt48tis010 | kg | Mistura de sementes para relva. (material) | 0.030 | 5.00 | 0.15 |
| mt48tie040 | kg | Húmus limpo crivado. (material) | 2.000 | 0.03 | 0.06 |
| mt08aaa010a | m³ | Água. (material) | 0.050 | 1.50 | 0.08 |
| mq01pan070b | h | Mini pá carregadora sobre pneus, de 52 kW/1 m³ kW. (equipamento) | 0.050 | 32.78 | 1.64 |
| mo041 | h | Oficial de 1ª construção de obra civil. (mão de obra) | 0.083 | 16.85 | 1.40 |
| mo087 | h | Ajudante de construção de obra civil. (mão de obra) | 0.181 | 16.45 | 2.98 |
| mo040 | h | Oficial de 1ª jardineiro. (mão de obra) | 0.101 | 16.85 | 1.70 |
| mo115 | h | Operário jardineiro. (mão de obra) | 0.201 | 15.82 | 3.18 |
| % | % | Custos directos complementares | 2 % | 28.76 | 0.58 |
|  |  | Custos directos |  |  | 29.34 |
