# Aluguer diário de andaime eléctrico, formado por plataforma elevatória sobre mastro

- Propriedade do ficheiro: CYPE INGENIEROS, S.A.
- Formato: FIEBDC-3/2002
- Moeda: EUR
- Custos indirectos: 3.00 %
- Despesas gerais: 13.00 %
- Lucro: 6.00 %
- IVA: 16.00 %

## 0 Trabalhos prévios

### 0X Andaimes e equipamento de elevação

#### 0XA Andaimes

**0XA010** Ud Aluguer diário de andaime eléctrico, formado por plataforma elevatória sobre mastro.
Aluguer diário de andaime eléctrico, formado por plataforma elevatória sobre mastro, para trabalhos de reabilitação de fachadas. Incluindo p/p de manutenção e seguro de responsabilidade civil.
Inclui: Revisão periódica para garantir a sua estabilidade e condições de segurança.
Critério de medição de projecto: Número de unidades previstas, segundo documentação gráfica de Projecto.
Critério de medição de obra: Amortização em forma de aluguer diário, segundo as condições definidas no contrato subscrito com a empresa fornecedora.

| Código | Un | Descrição | Rendimento | Preço | Importância |
|---|---|---|---|---|---|
| mq13and010a10000 | Ud | aluguer diário de andaime eléctrico, formado por plataforma elevatória sobre mastro. (equipamento) | 1.399 | 100.00 | 139.90 |
| % | % | Custos directos complementares | 2 % | 139.90 | 2.80 |
|  |  | Custos directos |  |  | 142.70 |
