# Montagem e desmontagem em obra de andaime eléctrico, formado por plataforma elevatória sobre mastro

- Propriedade do ficheiro: CYPE INGENIEROS, S.A.
- Formato: FIEBDC-3/2002
- Moeda: EUR
- Custos indirectos: 3.00 %
- Despesas gerais: 13.00 %
- Lucro: 6.00 %
- IVA: 16.00 %

## 0 Trabalhos prévios

### 0X Andaimes e equipamento de elevação

#### 0XA Andaimes

**0XA030** Ud Montagem e desmontagem em obra de andaime eléctrico, formado por plataforma elevatória sobre mastro.
Montagem e desmontagem em obra de andaime eléctrico, formado por plataforma elevatória sobre mastro, de acordo com as instruções de montagem. Incluindo acessórios, sistemas de protecção, ancoragens e reposições.
Inclui: Marcação da disposição dos apoios. Limpeza e preparação da superfície de apoio e protecção dos espaços afectados. Montagem e colocação dos componentes. Colocação da plataforma de trabalho. Colocação dos elementos de protecção, acesso e sinalização. Teste de carga. Desmontagem e remoção do andaime.
Critério de medição de projecto: Número de unidades previstas, segundo documentação gráfica de Projecto.
Critério de medição de obra: Medir-se-á o número de unidades realmente executadas segundo especificações de Projecto.

| Código | Un | Descrição | Rendimento | Preço | Importância |
|---|---|---|---|---|---|
| mq13and030a3000 | Ud | Montagem e desmontagem de andaime eléctrico, formado por plataforma elevatória sobre mastro. (equipamento) | 1.399 | 30.00 | 41.97 |
| % | % | Custos directos complementares | 2 % | 41.97 | 0.84 |
|  |  | Custos directos |  |  | 42.81 |
