# Enchimento com tijolo cerâmico maciço e argamassa expansiva, em reforço de fundação

- Propriedade do ficheiro: CYPE INGENIEROS, S.A.
- Formato: FIEBDC-3/2002
- Moeda: EUR
- Custos indirectos: 3.00 %
- IVA: 23.00 %

## C Fundações

### CZ Reforços

#### CZX Enchimentos

**CZX040** m³ Enchimento com tijolo cerâmico maciço e argamassa expansiva, em reforço de fundação.
Enchimento com tijolo cerâmico maciço assente com argamassa expansiva, sem retracção, de alta resistência inicial, através da colocação das peças a mata-juntas até preencher o espaço resultante entre a fundação existente e a nova fundação, após finalizar a fase de betonagem durante os trabalhos de reforço da fundação, realizados por tramos alternados, em fases sucessivas.
Inclui: Limpeza da face superior do reforço da fundação. Humedecimento das superfícies. Espalhamento da camada de argamassa e colocação dos tijolos cerâmicos. Remoção de entulho. Limpeza do elemento. Carga de entulho para camião ou contentor.
Critério de medição de projecto: Volume medido segundo documentação gráfica de Projecto.
Critério de medição de obra: Medir-se-á o volume realmente executado segundo especificações de Projecto.

| Código | Un | Descrição | Rendimento | Preço | Importância |
|---|---|---|---|---|---|
| mt09rec020 | kg | Argamassa fluida à base de cimento, ligeiramente expansiva (3% do volume), para espessuras compreendidas entre 10 e 30 mm, com 95 MPa de resistência à flexão-tracção e 10 MPa de resistência à compressão aos 28 dias, para enchimentos em reforços de fundações. (material) | 531.000 | 0.61 | 323.91 |
| mt04lma010b | Ud | Tijolo cerâmico maciço de elaboração mecânica, para revestir, 25x12x5 cm, para utilização em alvenaria protegida (peça P), densidade 2300 kg/m³, segundo NP EN 771-1. (material) | 502.959 | 0.51 | 256.51 |
| mo020 | h | Oficial de 1ª construção. (mão de obra) | 12.482 | 24.63 | 307.43 |
| mo113 | h | Operário não qualificado construção. (mão de obra) | 5.052 | 23.29 | 117.66 |
| % | % | Custos directos complementares | 2 % | 1005.51 | 20.11 |
|  |  | Custos directos |  |  | 1025.62 |
