# Remoção com recuperação do material de pavimento existente no interior do edifício

- Propriedade do ficheiro: CYPE INGENIEROS, S.A.
- Formato: FIEBDC-3/2002
- Moeda: EUR
- Custos indirectos: 3.00 %
- IVA: 23.00 %

## D Demolições

### DR Revestimentos

#### DRS Pavimentos

**DRS010** m² Remoção com recuperação do material de pavimento existente no interior do edifício, de mosaicos de marmorite e picagem do material de fixação aderido à sua superfície, com meios manuais e reposição posterior.
Levantamento de pavimento existente no interior do edifício, de mosaicos de marmorite e picagem do material de fixação aderido à sua superfície sem incluir a demolição da base suporte, com meios manuais e recuperação, armazenamento e colocação do material no mesmo local, sem deteriorar os elementos construtivos contíguos. Incluindo p/p de limpeza, armazenamento, remoção e carga manual de entulho para camião ou contentor.
Inclui: Levantamento manual dos elementos. Limpeza do reverso dos mosaicos. Armazenamento dos materiais a reutilizar. Reposição do pavimento. Remoção e acumulação de entulho. Limpeza dos restos da obra. Carga de entulho para camião ou contentor.
Critério de medição de projecto: Superfície medida segundo documentação gráfica de Projecto.
Critério de medição de obra: Será medida a superfície realmente desmontada segundo especificações de Projecto.

| Código | Un | Descrição | Rendimento | Preço | Importância |
|---|---|---|---|---|---|
| mt08aaa010a | m³ | Água. (material) | 0.006 | 1.50 | 0.01 |
| mt01arg005a | t | Areia de pedreira, para argamassa preparada em obra. (material) | 0.052 | 18.00 | 0.94 |
| mt08cem011a | kg | Cimento Portland CEM II/B-L 32,5 R, cor cinzento, em sacos, segundo NP EN 197-1. (material) | 8.000 | 0.10 | 0.80 |
| mt08cem040a | kg | Cimento branco BL-22,5 X, para pavimentação, em sacos, segundo NP EN 197-1. (material) | 1.000 | 0.14 | 0.14 |
| mt18btl100 | kg | Leitada para juntas de pavimento em mosaicos de marmorite. (material) | 0.500 | 0.68 | 0.34 |
| mq06hor010 | h | Betoneira. (equipamento) | 0.026 | 1.68 | 0.04 |
| mo110 | h | Operário especializado construção. (mão de obra) | 0.360 | 16.32 | 5.88 |
| mo111 | h | Operário não qualificado construção. (mão de obra) | 0.726 | 15.82 | 11.49 |
| mo022 | h | Oficial de 1ª ladrilhador. (mão de obra) | 0.228 | 16.85 | 3.84 |
| mo059 | h | Ajudante de ladrilhador. (mão de obra) | 0.228 | 16.45 | 3.75 |
| % | % | Custos directos complementares | 2 % | 27.23 | 0.54 |
|  |  | Custos directos |  |  | 27.77 |
