# Painel sandwich para laje, sobre estrutura leve de perfis (light steel framing)

- Propriedade do ficheiro: CYPE INGENIEROS, S.A.
- Formato: FIEBDC-3/2002
- Moeda: EUR
- Custos indirectos: 3.00 %
- IVA: 23.00 %

## E Estruturas

### EA Metálicas

#### EAN Painéis estruturais

**EAN020** m² Painel sandwich para laje, sobre estrutura leve de perfis (light steel framing).
Painel sandwich com encaixe macho-fêmea nas quatro faces, composto de: face exterior de placa de gesso reforçado com fibras, de 12,5 mm de espessura, núcleo isolante de espuma de poliestireno extrudido de 40 mm de espessura e face interior de placa de gesso reforçado com fibras, de 12,5 mm de espessura, de 2400x550 mm, transmissão térmica 0,77 W/(m²°C), Euroclasse B-s1, d0 de reacção ao fogo, segundo NP EN 13501-1, fixado com parafusos de cabeça escareada, de aço zincado, sobre estrutura leve de perfis (light steel framing), com um vão entre apoios de 40 cm, para laje.
Critérios considerados na determinação do preço da unidade de obra: O preço não inclui o pavimento.
Inclui: Marcação e corte dos painéis. Colocação e fixação do painel sandwich.
Critério de medição de projecto: Superfície medida segundo documentação gráfica de Projecto.
Critério de medição de obra: Medir-se-á a superfície realmente executada segundo especificações de Projecto.

| Código | Un | Descrição | Rendimento | Preço | Importância |
|---|---|---|---|---|---|
| mt13pst040jb | m² | Painel sandwich com encaixe macho-fêmea nas quatro faces, composto de: face exterior de placa de gesso reforçado com fibras, de 12,5 mm de espessura, núcleo isolante de espuma de poliestireno extrudido de 40 mm de espessura e face interior de placa de gesso reforçado com fibras, de 12,5 mm de espessura, de 2400x550 mm, transmissão térmica 0,77 W/(m²°C), Euroclasse B-s1, d0 de reacção ao fogo, segundo NP EN 13501-1. (material) | 1.000 | 48.27 | 48.27 |
| mt13pst120g | Ud | Parafuso autoperfurante de cabeça escareada, de aço zincado, de 4,8 mm de diâmetro e 100 mm de comprimento. (material) | 16.000 | 0.19 | 3.04 |
| op00ato010 |  | Aparafusadora. | 1.000 | 0.00 | 0.00 |
| op00tal010 |  | Berbequim. | 1.000 | 0.00 | 0.00 |
| mo054 | h | Oficial de 1ª montador de isolamentos. (mão de obra) | 0.246 | 25.32 | 6.23 |
| mo101 | h | Ajudante de montador de isolamentos. (mão de obra) | 0.246 | 24.04 | 5.91 |
| % | % | Custos directos complementares | 2 % | 63.45 | 1.27 |
|  |  | Custos directos |  |  | 64.72 |
