# Enchimento com tijolo cerâmico em parede de alvenaria

- Propriedade do ficheiro: CYPE INGENIEROS, S.A.
- Formato: FIEBDC-3/2002
- Moeda: EUR
- Custos indirectos: 3.00 %
- IVA: 23.00 %

## E Estruturas

### EF Alvenarias

#### EFY Reparações

**EFY040** m² Enchimento com tijolo cerâmico em parede de alvenaria.
Enchimento através de tijolo cerâmico perfurado, para revestir, 25x12x7 cm, com juntas horizontais e verticais de 10 mm de espessura, assente com argamassa de cimento confeccionada em obra, com 250 kg/m³ de cimento, cor cinzento, dosificação 1:6, fornecida em sacos, para preencher as aberturas existentes na parede de alvenaria de meia vez de espessura.
Inclui: Remoção das peças deterioradas. Saneamento do elemento. Limpeza com ar comprimido. Preparação da argamassa. Humedecimento da superfície. Colocação dos tijolos por fiadas a nível. Enchimento das juntas. Limpeza final.
Critério de medição de projecto: Superfície medida segundo documentação gráfica de Projecto.
Critério de medição de obra: Medir-se-á a superfície realmente executada segundo especificações de Projecto.

| Código | Un | Descrição | Rendimento | Preço | Importância |
|---|---|---|---|---|---|
| mt04lpa010a | Ud | Tijolo cerâmico perfurado, para revestir, 25x12x7 cm, para utilização em alvenaria protegida (peça P), densidade 1010 kg/m³, segundo NP EN 771-1. (material) | 50.400 | 0.20 | 10.08 |
| mt08aaa010a | m³ | Água. (material) | 0.004 | 1.50 | 0.01 |
| mt01arg005a | t | Areia de pedreira, para argamassa preparada em obra. (material) | 0.035 | 18.00 | 0.63 |
| mt08cem011a | kg | Cimento Portland CEM II/B-L 32,5 R, cor cinzento, em sacos, segundo NP EN 197-1. (material) | 5.363 | 0.10 | 0.54 |
| mq06hor010 | h | Betoneira eléctrica com uma capacidade de amassadura de 160 l. (equipamento) | 0.017 | 3.45 | 0.06 |
| mo020 | h | Oficial de 1ª construção. (mão de obra) | 0.702 | 24.63 | 17.29 |
| mo077 | h | Ajudante de construção. (mão de obra) | 0.351 | 24.04 | 8.44 |
| mo113 | h | Operário não qualificado construção. (mão de obra) | 0.262 | 23.29 | 6.10 |
| % | % | Custos directos complementares | 2 % | 43.15 | 0.86 |
|  |  | Custos directos |  |  | 44.01 |
