# Preparação da superfície das armaduras em elementos de betão armado

- Propriedade do ficheiro: CYPE INGENIEROS, S.A.
- Formato: FIEBDC-3/2002
- Moeda: EUR
- Custos indirectos: 3.00 %
- IVA: 23.00 %

## E Estruturas

### EH Betão armado

#### EHK Preparação da superfície

**EHK040** m² Preparação da superfície das armaduras em elementos de betão armado.
Preparação da superfície das armaduras, para a posterior aplicação de produtos reparadores e protectores, eliminando a sujidade superficial, a ferrugem e toda substância que possa diminuir a aderência entre as armaduras e o material de reparação a aplicar, até alcançar um grau de preparação Sa 2 ½ segundo EN ISO 8501-1, através de projecção a seco de jacto de partículas de material abrasivo formado por partículas de silicato de alumínio, e carga manual do entulho gerado para camião ou contentor.
Critérios considerados na determinação do preço da unidade de obra: O preço inclui o deslocamento, montagem e desmontagem em obra do equipamento de projecção.
Inclui: Aplicação do dissolvente de gorduras. Montagem e preparação do equipamento. Aplicação mecânica do jacto abrasivo. Desmontagem do equipamento. Limpeza da superfície suporte. Remoção e acumulação do material projectado e os restos gerados. Carga do material projectado e os restos gerados para camião ou contentor.
Critério de medição de projecto: Superfície medida segundo documentação gráfica de Projecto.
Critério de medição de obra: Medir-se-á a superfície realmente executada segundo especificações de Projecto.

| Código | Un | Descrição | Rendimento | Preço | Importância |
|---|---|---|---|---|---|
| mt08lim050 | l | Dissolvente de tricloroetileno, para óleos, gorduras e resinas. (material) | 0.100 | 9.65 | 0.97 |
| mt08lim010a | kg | Abrasivo para limpeza através de jacto a pressão, formado por partículas de silicato de alumínio. (material) | 3.500 | 0.25 | 0.88 |
| mq08lch010 | h | Equipamento de jacto de areia à pressão. (equipamento) | 0.116 | 3.20 | 0.37 |
| mo112 | h | Operário especializado construção. (mão de obra) | 0.308 | 23.86 | 7.35 |
| % | % | Custos directos complementares | 2 % | 9.57 | 0.19 |
|  |  | Custos directos |  |  | 9.76 |
