# Soalho base de painel estrutural de madeira, Superpan Tech P4 TG4 Gris I Antideslizante / Blanco Super "FINSA", de 30 mm de espessura, colocado com fixações mecânicas

- Propriedade do ficheiro: CYPE INGENIEROS, S.A.
- Formato: FIEBDC-3/2002
- Moeda: EUR
- Custos indirectos: 3.00 %
- IVA: 23.00 %

## E Estruturas

### EM Madeira

#### EMT Soalhos

**EMT010** m² Soalho base de painel estrutural de madeira, Superpan Tech P4 TG4 Gris I Antideslizante / Blanco Super "FINSA", de 30 mm de espessura, colocado com fixações mecânicas.
Fornecimento e colocação de soalho base de painel estrutural de madeira para uso em ambiente seco, Superpan Tech P4 TG4 Gris I Antideslizante / Blanco Super "FINSA", de 2400x900 mm e 30 mm de espessura, com ligação macho-fêmea nos quatro cantos, acabamento Gris I Antideslizante numa face e Blanco Super na outra face, colocado com cravos de aço galvanizado. Incluindo p/p de cortes e reforço de cantos com parafusos.
Inclui: Marcação da disposição das peças. Cravagem das peças ao suporte base.
Critério de medição de projecto: Superfície medida segundo documentação gráfica de Projecto.
Critério de medição de obra: Medir-se-á a superfície realmente executada segundo especificações de Projecto.

| Código | Un | Descrição | Rendimento | Preço | Importância |
|---|---|---|---|---|---|
| mt08eff020M | m² | Painel estrutural de madeira para uso em ambiente seco, Superpan Tech P4 TG4 Gris I Antideslizante / Blanco Super "FINSA", de 2400x900 mm e 30 mm de espessura, com ligação macho-fêmea nos quatro cantos, acabamento Gris I Antideslizante numa face e Blanco Super na outra face, segundo NP EN 312. (material) | 1.050 | 15.08 | 15.83 |
| mt50spa101 | kg | Pregos de aço. (material) | 0.150 | 1.30 | 0.20 |
| op00cla010 |  | Pregadora pneumática. | 1.000 | 0.00 | 0.00 |
| op00cep010 |  | Plainas. | 1.000 | 0.00 | 0.00 |
| op00cor050 |  | Cortadora manual de madeira, de disco. | 1.000 | 0.00 | 0.00 |
| mo048 | h | Oficial de 1ª montador de estruturas de madeira. (mão de obra) | 0.192 | 17.69 | 3.40 |
| mo095 | h | Ajudante de montador de estruturas de madeira. (mão de obra) | 0.096 | 17.27 | 1.66 |
| % | % | Custos directos complementares | 2 % | 21.09 | 0.42 |
|  |  | Custos directos |  |  | 21.51 |
